# Impermeabilização de arremate superior de parapeito e fachada, com argamassa

- Propriedade do ficheiro: CYPE INGENIEROS, S.A.
- Formato: FIEBDC-3/2002
- Âmbito geográfico: Brasil
- Moeda: BRL
- Custos indiretos: 3.00 %
- Despesas gerais: 13.00 %
- Lucro: 6.00 %
- IVA: 17.00 %

## N Isolamentos e impermeabilizações

### NI Impermeabilizações

#### NIF Fachadas

**NIF045** m² Impermeabilização de arremate superior de parapeito e fachada, com argamassa.
Impermeabilização de arremate superior de parapeito e fachada, com duas camadas de argamassa flexível bicomponente, cor cinza, composta por ligantes hidráulicos e resinas sintéticas, resistência à pressão hidrostática positiva e negativa de 15 bar, aplicada com trincha, com rolo de pelo comprido o por projeção, preparado para receber o elemento de proteção.
Critérios considerados na determinação do preço da unidade de obra: O preço não inclui o elemento de proteção.
Inclui: Limpeza e preparação da superfície. Aplicação do impermeabilizante.
Critério de medição de projeto: Superfície medida segundo documentação gráfica de Projeto.
Critério de quantitativos de obra: Medir-se-á a superfície realmente executada segundo especificações de Projeto.

| Código | Un | Descrição | Rendimento | Preço | Importância |
|---|---|---|---|---|---|
| mt15igp010h | kg | Argamassa flexível bicomponente, cor cinza, composta por ligantes hidráulicos e resinas sintéticas, resistência à pressão hidrostática positiva e negativa de 15 bar. (material) | 3.000 | 21.63 | 64.89 |
| mo032 | h | Aplicador de produtos impermeabilizantes. (mão de obra) | 0.117 | 33.34 | 3.90 |
| mo070 | h | Ajudante de aplicador de produtos impermeabilizantes. (mão de obra) | 0.117 | 31.49 | 3.68 |
| % | % | Custos diretos complementares | 2 % | 72.47 | 1.45 |
|  |  | Custos diretos |  |  | 73.92 |
