# Reparação de junta de dilatação. Sistema "PANTALLAX"

- Propriedade do ficheiro: CYPE INGENIEROS, S.A.
- Formato: FIEBDC-3/2002
- Âmbito geográfico: Brasil
- Moeda: BRL
- Custos indiretos: 3.00 %
- Despesas gerais: 13.00 %
- Lucro: 6.00 %
- IVA: 17.00 %

## N Isolamentos e impermeabilizações

### NI Impermeabilizações

#### NIJ Juntas

**NIJ041** m Reparação de junta de dilatação. Sistema "PANTALLAX".
Reparação de junta de dilatação em radier, abaixo do nível freático. Sistema "PANTALLAX", formado por sistema Injet-Flex, injeção de resina hidroexpansiva flexível de poliuretano, hidrófoba, (rendimento: 3 kg/m); execução de ranhura de 3-5x25 cm; e vedação de junta, sistema Mortar, com argamassa para reparação e impermeabilização, (rendimento: 18 kg/m).
Inclui: Marcação. Colocação dos injetores. Injeção da resina. Remoção do tubo para injeção de resina. Execução da ranhura. Aplicação da impermeabilização.
Critério de medição de projeto: Comprimento medido segundo documentação gráfica de Projeto.
Critério de quantitativos de obra: Medir-se-á o comprimento realmente executado segundo especificações de Projeto.

| Código | Un | Descrição | Rendimento | Preço | Importância |
|---|---|---|---|---|---|
| mt15ppi010 | kg | Resina hidroexpansiva flexível de poliuretano, hidrófoba, de baixa viscosidade, para sistema Injet-Flex "PANTALLAX". (material) | 3.000 | 78.85 | 236.55 |
| mt15ppi020 | Un | Injetor, de aço, de 16 mm de diâmetro exterior. (material) | 3.300 | 41.00 | 135.30 |
| mt09rev030a | kg | Argamassa para reparação e impermeabilização de superfícies, sistema Mortar "PANTALLAX". (material) | 18.000 | 2.23 | 40.14 |
| mq08gel010k | h | Grupo eletrógeno insonorizado, trifásico, de 45 kVA de potência. (equipamento) | 0.104 | 21.06 | 2.19 |
| mq03mpi020b | h | Equipamento completo para realização de injeções de resinas expansivas à pressão. (equipamento) | 0.058 | 418.60 | 24.28 |
| mo032 | h | Aplicador de produtos impermeabilizantes. (mão de obra) | 0.455 | 33.34 | 15.17 |
| mo070 | h | Ajudante de aplicador de produtos impermeabilizantes. (mão de obra) | 0.455 | 31.49 | 14.33 |
| % | % | Custos diretos complementares | 2 % | 467.96 | 9.36 |
|  |  | Custos diretos |  |  | 477.32 |
