# Impermeabilização de junta de construção. Sistema "PANTALLAX"

- Propriedade do ficheiro: CYPE INGENIEROS, S.A.
- Formato: FIEBDC-3/2002
- Âmbito geográfico: Brasil
- Moeda: BRL
- Custos indiretos: 3.00 %
- Despesas gerais: 13.00 %
- Lucro: 6.00 %
- IVA: 17.00 %

## N Isolamentos e impermeabilizações

### NI Impermeabilizações

#### NIJ Juntas

**NIJ100** m Impermeabilização de junta de construção. Sistema "PANTALLAX".
Impermeabilização de junta de construção em muro de subsolo de concreto, acima do nível freático. Sistema "PANTALLAX", formado por; abertura e saneamento da junta através de rasgo de 5x5 cm, deixando-o livre de elementos desgregados e vazios; obturação instantânea de via de água no interior do rasgo, sistema Rapid, com argamassa de pega ultra-rápida, pressionando com força sobre a zona a obturar, com as camadas necessárias até conseguir o corte da via de água; limpeza da junta através da projeção de água à pressão, sistema Proyec, eliminando todos os restos de sujeira, gorduras e pó do suporte, deixando o poro aberto; aplicação de sistema Osmotic, de argamassa impermeabilizante, (rendimento: 1 kg/m²), que atua por osmose saturando a rede capilar do concreto como ponte de aderência; vedação de junta, sistema Mortar, com argamassa para reparação e impermeabilização, (rendimento: 5 kg/m) e acabamento com uma camada de reforço, sistema Elastic, com calda impermeabilizante elástica, cor cinza cimento, que atua como barreira elástica superficial, (rendimento: 1,5 kg/m² a primeira camada e 1,5 kg/m² a segunda camada), aplicada enquanto a primeira camada ainda esteja fresca, sem que tenha ganho pega totalmente.
Inclui: Abertura e saneamento da junta. Obturação das vias de água. Limpeza da junta. Aplicação da argamassa. Aplicação da impermeabilização. Aplicação do acabamento de reforço. Remoção e acumulação de entulho. Carga manual de entulho em caminhão ou caçamba.
Critério de medição de projeto: Comprimento medido segundo documentação gráfica de Projeto.
Critério de quantitativos de obra: Medir-se-á o comprimento realmente executado segundo especificações de Projeto.

| Código | Un | Descrição | Rendimento | Preço | Importância |
|---|---|---|---|---|---|
| mt09rev010 | kg | Argamassa de pega ultra-rápida, para obturação de vias de água, sistema Rapid "PANTALLAX". (material) | 0.100 | 5.20 | 0.52 |
| mt09liv010a | kg | Argamassa impermeabilizante, cor cinza cimento, composto de cimento Portland, areia de quartzo e aditivos tensoactivos, para sistema Osmotic "PANTALLAX". (material) | 1.000 | 4.46 | 4.46 |
| mt09rev030a | kg | Argamassa para reparação e impermeabilização de superfícies, sistema Mortar "PANTALLAX". (material) | 5.000 | 2.23 | 11.15 |
| mt09liv020a | kg | Calda impermeabilizante elástica, cor cinza cimento, composta de cimento Portland, areia de quartzo, aditivos tensoactivos e polímeros, resistente ao gelo e ao calor, e permeável ao vapor de água, para sistema Elastic "PANTALLAX". (material) | 3.000 | 9.66 | 28.98 |
| mq08lch020a | h | Equipamento de jato de água à pressão. (equipamento) | 0.104 | 22.57 | 2.35 |
| mq08gel010k | h | Grupo eletrógeno insonorizado, trifásico, de 45 kVA de potência. (equipamento) | 0.104 | 21.06 | 2.19 |
| mo032 | h | Aplicador de produtos impermeabilizantes. (mão de obra) | 0.114 | 33.34 | 3.80 |
| mo070 | h | Ajudante de aplicador de produtos impermeabilizantes. (mão de obra) | 0.114 | 31.49 | 3.59 |
| % | % | Custos diretos complementares | 2 % | 57.04 | 1.14 |
|  |  | Custos diretos |  |  | 58.18 |
