# Vedação de junta em estrutura de concreto em contato com a água, com massa hidroexpansiva

- Propriedade do ficheiro: CYPE INGENIEROS, S.A.
- Formato: FIEBDC-3/2002
- Âmbito geográfico: Brasil
- Moeda: BRL
- Custos indiretos: 3.00 %
- Despesas gerais: 13.00 %
- Lucro: 6.00 %
- IVA: 17.00 %

## N Isolamentos e impermeabilizações

### NI Impermeabilizações

#### NIJ Juntas

**NIJ110** m Vedação de junta em estrutura de concreto em contato com a água, com massa hidroexpansiva.
Vedação de junta em estrutura de concreto em contato com a água, exposta a pressão hidrostática, temporal ou permanente, com massa hidroexpansiva monocomponente.
Inclui: Limpeza do suporte. Aplicação da massa.
Critério de medição de projeto: Comprimento medido segundo documentação gráfica de Projeto.
Critério de quantitativos de obra: Medir-se-á o comprimento realmente executado segundo especificações de Projeto.

| Código | Un | Descrição | Rendimento | Preço | Importância |
|---|---|---|---|---|---|
| mt15bas200a | Un | Cartucho de massa hidroexpansiva monocomponente, de 310 ml, para impermeabilização de juntas. (material) | 0.260 | 174.31 | 45.32 |
| mo032 | h | Aplicador de produtos impermeabilizantes. (mão de obra) | 0.006 | 33.34 | 0.20 |
| % | % | Custos diretos complementares | 2 % | 45.52 | 0.91 |
|  |  | Custos diretos |  |  | 46.43 |
