# Isolamento térmico refletivo pelo interior de coberturas inclinadas sobre espaço não habitável

- Propriedade do ficheiro: CYPE INGENIEROS, S.A.
- Formato: FIEBDC-3/2002
- Âmbito geográfico: Brasil
- Moeda: BRL
- Custos indiretos: 3.00 %
- Despesas gerais: 13.00 %
- Lucro: 6.00 %
- IVA: 17.00 %

## N Isolamentos e impermeabilizações

### NR Isolamentos térmicos refletivos

#### NRQ Coberturas inclinadas

**NRQ030** m² Isolamento térmico refletivo pelo interior de coberturas inclinadas sobre espaço não habitável.
Isolamento térmico refletivo pelo interior de coberturas inclinadas sobre espaço não habitável, formado por complexo multicamada, com barreira de vapor, fator de resistência à difusão do vapor de água 4444, de 45 mm de espessura, com uma emissividade de 0,06 em ambas as faces, uma resistência térmica intrínseca (sem caixa de ar) de 1,9 m²K/W e uma condutibilidade térmica de 0,024 W/(mK). Colocação em obra: com sobreposição e fixado com ripas de madeira de 24x48 mm à superfície suporte de concreto; preparado para a posterior formação de uma caixa de ar. Inclusive parafusos para a fixação das ripas à superfície suporte, fita autocolante para vedação de juntas.
Inclui: Limpeza da superfície superior da laje. Revisão da superfície do paramento base no qual se realiza a fixação do isolamento de acordo com as exigências da técnica a utilizar. Implantação e corte do isolamento. Colocação do isolamento. Vedação de juntas. Fixação das ripas.
Critério de medição de projeto: Superfície medida segundo documentação gráfica de Projeto.
Critério de quantitativos de obra: Medir-se-á a superfície realmente executada segundo especificações de Projeto.

| Código | Un | Descrição | Rendimento | Preço | Importância |
|---|---|---|---|---|---|
| mt12psg260a | m | Ripa de madeira de pinheiro-bravo (Pinus pinaster), de 24x48 mm de seção, sem tratar. (material) | 1.200 | 4.42 | 5.30 |
| mt13blw131 | Un | Parafuso para fixação de elementos de madeira. (material) | 2.800 | 0.33 | 0.92 |
| mt16ara010ccbb | m² | Complexo multicamada, com barreira de vapor, fator de resistência à difusão do vapor de água 4444, composto de uma lâmina de polietileno aluminizado calandrado com armadura e tratamento anticorrosão e ums lâmina de polietileno metalizado calandrado com camada protectora e núcleo formado por várias camadas de guata de poliéster, espuma de polietileno e lâminas de polietileno aluminizado, de 45 mm de espessura, com uma emissividade de 0,06 em ambas as faces, uma resistência térmica intrínseca (sem caixa de ar) de 1,9 m²K/W e uma condutibilidade térmica de 0,024 W/(mK), fornecido em painéis de 1,60x6,25 m. (material) | 1.100 | 112.93 | 124.22 |
| mt16ara100a | m | Fita autocolante, de alumínio, com adesivo acrílico, de 100 mm de largura, para a estanqueidade ao ar e ao vapor de água das juntas em isolamentos refletivos. (material) | 0.450 | 3.41 | 1.53 |
| mo054 | h | Montador de isolamentos. (mão de obra) | 0.091 | 34.52 | 3.14 |
| mo101 | h | Ajudante de montador de isolamentos. (mão de obra) | 0.046 | 29.06 | 1.34 |
| % | % | Custos diretos complementares | 2 % | 136.45 | 2.73 |
|  |  | Custos diretos |  |  | 139.18 |
