# Isolamento térmico refletivo pelo interior de coberturas inclinadas sobre espaço habitável

- Propriedade do ficheiro: CYPE INGENIEROS, S.A.
- Formato: FIEBDC-3/2002
- Âmbito geográfico: Brasil
- Moeda: BRL
- Custos indiretos: 3.00 %
- Despesas gerais: 13.00 %
- Lucro: 6.00 %
- IVA: 17.00 %

## N Isolamentos e impermeabilizações

### NR Isolamentos térmicos refletivos

#### NRQ Coberturas inclinadas

**NRQ100** m² Isolamento térmico refletivo pelo interior de coberturas inclinadas sobre espaço habitável.
Isolamento térmico refletivo pelo interior de coberturas inclinadas sobre espaço habitável, formado por painel alveolar, com sobreposições autocolantes, com barreira de vapor, fator de resistência à difusão do vapor de água 1800, de 50 mm de espessura, com uma emissividade de 0,06 em uma face e 0,10 na outra face, uma resistência térmica intrínseca (sem caixa de ar) de 1,5 m²K/W, resistência térmica associada a uma caixa de ar de 20 mm de espessura de 2,1 m²K/W, segundo ISO 6946 e uma condutibilidade térmica de 0,033 W/(mK). Colocação em obra: com sobreposição e fixado com fixações mecânicas à superfície suporte de madeira; preparado para a posterior formação de uma caixa de ar. Inclusive fita autocolante para vedação de juntas.
Critérios considerados na determinação do preço da unidade de obra: O preço não inclui o forro.
Inclui: Limpeza do suporte. Revisão da superfície do paramento base no qual se realiza a fixação do isolamento de acordo com as exigências da técnica a utilizar. Implantação e corte do isolamento. Colocação do isolamento. Fixação do isolamento. Vedação de juntas.
Critério de medição de projeto: Superfície medida segundo documentação gráfica de Projeto.
Critério de quantitativos de obra: Medir-se-á a superfície realmente executada segundo especificações de Projeto.

| Código | Un | Descrição | Rendimento | Preço | Importância |
|---|---|---|---|---|---|
| mt16ara010adae | m² | Painel alveolar, com barreira de vapor, fator de resistência à difusão do vapor de água 1800, composto de uma lâmina de polietileno aluminizado calandrado com tratamento anticorrosão e uma lâmina de polietileno aluminizado, unidas através de uma estrutura formada por várias camada de espuma de polietileno e lâminas de polietileno metalizado em forma de favo de abelha, de 50 mm de espessura, com uma emissividade de 0,06 em uma face e 0,10 na outra face, uma resistência térmica intrínseca (sem caixa de ar) de 1,5 m²K/W e uma condutibilidade térmica de 0,033 W/(mK), fornecido em painéis de 1,20x2,65 m. (material) | 1.100 | 58.05 | 63.86 |
| mt16aaa020ka | Un | Fixação mecânica para painéis isolantes de complexo multicamada, colocados diretamente sobre a superfície suporte. (material) | 2.000 | 1.08 | 2.16 |
| mt16ara100a | m | Fita autocolante, de alumínio, com adesivo acrílico, de 100 mm de largura, para a estanqueidade ao ar e ao vapor de água das juntas em isolamentos refletivos. (material) | 0.100 | 3.41 | 0.34 |
| mo054 | h | Montador de isolamentos. (mão de obra) | 0.091 | 34.52 | 3.14 |
| mo101 | h | Ajudante de montador de isolamentos. (mão de obra) | 0.046 | 29.06 | 1.34 |
| % | % | Custos diretos complementares | 2 % | 70.84 | 1.42 |
|  |  | Custos diretos |  |  | 72.26 |
