# Caminho técnico de circulação de pedestres de lajetas térmicas

- Propriedade do ficheiro: CYPE INGENIEROS, S.A.
- Formato: FIEBDC-3/2002
- Âmbito geográfico: Brasil
- Moeda: BRL
- Custos indiretos: 3.00 %
- Despesas gerais: 13.00 %
- Lucro: 6.00 %
- IVA: 17.00 %

## Q Coberturas

### QA Planas

#### QAD Não acessíveis, não ventiladas

**QAD025** m² Caminho técnico de circulação de pedestres de lajetas térmicas, formadas por 35 mm de argamassa e 40 mm de poliestireno extrudido, de 600x400 mm, cor cinza, acabamento poroso, colocadas diretamente sobre a camada separadora, em cobertura plana não acessível, com godo.
Caminho técnico de circulação de pedestres de lajetas térmicas, formadas por 35 mm de argamassa e 40 mm de poliestireno extrudido, de 600x400 mm, cor cinza, acabamento poroso, colocadas diretamente sobre a camada separadora, em cobertura plana não acessível, com godo.
Inclui: Marcação e corte das lajetas. Colocação dos ladrilhos.
Critério de medição de projeto: Superfície medida segundo documentação gráfica de Projeto.
Critério de quantitativos de obra: Medir-se-á a superfície realmente executada segundo especificações de Projeto.
Critérios considerados na determinação do preço da unidade de obra: O preço não inclui a camada separadora.

| Código | Un | Descrição | Rendimento | Preço | Importância |
|---|---|---|---|---|---|
| mt15lfc010a | m² | Lajeta térmica, formada por 35 mm de argamassa e 40 mm de poliestireno extrudido, condutibilidade térmica 0,034 W/(mK). (material) | 1.050 | 92.24 | 96.85 |
| mo020 | h | Pedreiro. (mão de obra) | 0.285 | 24.01 | 6.84 |
| mo113 | h | Auxiliar de serviços gerais. (mão de obra) | 0.285 | 20.96 | 5.97 |
| % | % | Custos diretos complementares | 2 % | 109.66 | 2.19 |
|  |  | Custos diretos |  |  | 111.85 |
