# Encontro de cobertura plana acessível, não ventilada com paramento vertical. Impermeabilização com lâminas de poliolefinas

- Propriedade do ficheiro: CYPE INGENIEROS, S.A.
- Formato: FIEBDC-3/2002
- Âmbito geográfico: Brasil
- Moeda: BRL
- Custos indiretos: 3.00 %
- Despesas gerais: 13.00 %
- Lucro: 6.00 %
- IVA: 17.00 %

## Q Coberturas

### QA Planas acessíveis, não ventiladas

#### QAF Pontos singulares

**QAF021** m Encontro de cobertura plana acessível, não ventilada com paramento vertical. Impermeabilização com lâminas de poliolefinas.
Encontro de cobertura plana acessível, não ventilada, com piso fixo, tipo convencional com paramento vertical; através da realização de um afastamento perimetral de mais de 5 cm relativamente ao paramento vertical e mais de 20 cm de altura sobre a proteção da cobertura, enchimento com argamassa de cimento, confeccionada em obra, dosificação 1:8 colocada sobre a impermeabilização formada por: banda de acabamento para lâmina impermeabilizante flexível tipo EVAC, de 480 mm de largura, composta por uma folha dupla de poliolefina termoplástica com acetato de vinil etileno, com ambas as faces revestidas de fibras de poliéster não tecidas, de 0,8 mm de espessura e 625 g/m², fixada à impermeabilização contínua da cobertura, com cimento cola melhorado C2 E, acabamento com um revestimento de rodapés de grés rústico, de 7 cm, 3 €/m colocados com junta aberta (separação entre 3 e 15 mm), em camada fina com cimento cola de pega normal, C1 sem nenhuma característica adicional, cor cinza e rejuntamento com argamassa de rejuntamento cimentosa melhorada, com absorção de água reduzida e resistência elevada à abrasão tipo CG 2 W A, cor branco, para juntas de 2 a 15 mm. Inclusive complementos de reforço em tratamento de pontos singulares através da utilização de peças especiais para a resolução de ângulos internos e externos.
Inclui: Execução do afastamento perimetral. Limpeza e preparação da superfície. Colocação da banda de finalização com cimento cola. Implantação das peças de rodapé. Corte das peças e formação de encaixes em esquinas e cantos. Colocação do rodapé. Rejuntamento.
Critério de medição de projeto: Comprimento medido em projeção horizontal, segundo documentação gráfica de Projeto.
Critério de quantitativos de obra: Medir-se-á, em projeção horizontal, o comprimento realmente executado segundo especificações de Projeto.

| Código | Un | Descrição | Rendimento | Preço | Importância |
|---|---|---|---|---|---|
| mt09mcr250a | kg | Cimento cola melhorado, C2 E, com tempo de colocação ampliado, para a fixação de geomembranas, composto por cimentos especiais, inertes selecionados e resinas sintéticas. (material) | 1.200 | 1.74 | 2.09 |
| mt15rev040dh | m | Banda de reforço para lâmina impermeabilizante flexível tipo EVAC, de 480 mm de largura, composta por uma folha dupla de poliolefina termoplástica com acetato de vinil etileno, com ambas as faces revestidas de fibras de poliéster não tecidas, de 0,8 mm de espessura e 625 g/m², fornecida em rolos de 30 m de comprimento. (material) | 1.150 | 68.25 | 78.49 |
| mt08aaa010a | m³ | Água. (material) | 0.006 | 3.83 | 0.02 |
| mt01arg005a | t | Areia de pedreira, para argamassa preparada em obra. (material) | 0.021 | 51.13 | 1.07 |
| mt08cem002 | kg | Cimento cinza em sacos. (material) | 2.368 | 0.63 | 1.49 |
| mt09mcr021g | kg | Cimento cola de pega normal, C1, cor cinza. (material) | 0.240 | 0.86 | 0.21 |
| mt18rcr010a300 | m | Rodapé cerâmico de grés rústico, de 7 cm de largura, R$ 3,00/m. (material) | 1.050 | 18.35 | 19.27 |
| mt09mcp020bB | kg | Argamassa de rejuntamento cimentosa melhorada, com absorção de água reduzida e resistência elevada à abrasão, tipo CG2 W A, cor branca, para juntas de 2 a 15 mm, à base de cimento de alta resistência, inertes selecionados, aditivos especiais e pigmentos, com efeito anti-caruncho, anti-verdete e preventivo das eflorescências, hidrorrepelente, especial para rejuntamento de todo tipo de peças cerâmicas e pedras naturais em zonas de proliferação de microrganismos. (material) | 0.010 | 4.21 | 0.04 |
| mq06hor010 | h | Betoneira elétrica com uma capacidade de amassamento de 160 l. (equipamento) | 0.015 | 13.50 | 0.20 |
| mo029 | h | Aplicador de lâminas impermeabilizantes. (mão de obra) | 0.114 | 33.34 | 3.80 |
| mo067 | h | Ajudante de aplicador de lâminas impermeabilizantes. (mão de obra) | 0.114 | 31.49 | 3.59 |
| mo113 | h | Auxiliar de serviços gerais. (mão de obra) | 0.108 | 28.94 | 3.13 |
| mo023 | h | Ladrilhista. (mão de obra) | 0.212 | 33.34 | 7.07 |
| % | % | Custos diretos complementares | 2 % | 120.47 | 2.41 |
|  |  | Custos diretos |  |  | 122.88 |
