# Substituição pontual de ladrilho cerâmico em piso de cobertura plana

- Propriedade do ficheiro: CYPE INGENIEROS, S.A.
- Formato: FIEBDC-3/2002
- Âmbito geográfico: Brasil
- Moeda: BRL
- Custos indiretos: 3.00 %
- Despesas gerais: 13.00 %
- Lucro: 6.00 %
- IVA: 17.00 %

## Q Coberturas

### QA Planas acessíveis, não ventiladas

#### QAW Substituições

**QAW020** Un Substituição pontual de ladrilho cerâmico em piso de cobertura plana.
Substituição pontual de ladrilho cerâmico deteriorado, localizado em piso de cobertura plana, por ladrilho de de grés rústico, 20x20 cm, colocado com junta aberta (separação entre 3 e 15 mm), em camada fina com cimento cola de pega normal, C1 sem nenhuma característica adicional, cor cinza, e rejuntamento com argamassa de rejuntamento cimentosa melhorada, com absorção de água reduzida e resistência elevada à abrasão tipo CG 2 W A, cor branco, para juntas de 2 a 15 mm. Incluindo remoção do ladrilho deteriorado, reparação dos defeitos que possam ter sido ocasionados nos elementos da envolvente que se devam manter, limpeza, armazenamento, remoção e carga manual de entulho em caminhão ou caçamba.
Inclui: Extração da peça e remoção do material de colocação. Limpeza e preparação da base. Colocação da nova peça. Rejuntamento. Limpeza do piso. Carga de entulho em caminhão ou caçamba.
Critério de medição de projeto: Número de unidades previstas, segundo documentação gráfica de Projeto.
Critério de quantitativos de obra: Medir-se-á o número de unidades realmente executadas segundo especificações de Projeto.

| Código | Un | Descrição | Rendimento | Preço | Importância |
|---|---|---|---|---|---|
| mt18bcr010he800 | m² | Ladrilho cerâmico de grés rústico, 20x20 cm, R$ 8,00/m², capacidade de absorção de água 3%<=E<6%. (material) | 0.042 | 48.94 | 2.06 |
| mt09mcr021g | kg | Cimento cola de pega normal, C1, cor cinza. (material) | 0.126 | 0.86 | 0.11 |
| mt09mcp020bB | kg | Argamassa de rejuntamento cimentosa melhorada, com absorção de água reduzida e resistência elevada à abrasão, tipo CG2 W A, cor branca, para juntas de 2 a 15 mm, à base de cimento de alta resistência, inertes selecionados, aditivos especiais e pigmentos, com efeito anti-caruncho, anti-verdete e preventivo das eflorescências, hidrorrepelente, especial para rejuntamento de todo tipo de peças cerâmicas e pedras naturais em zonas de proliferação de microrganismos. (material) | 0.001 | 4.21 | 0.00 |
| mo023 | h | Ladrilhista. (mão de obra) | 0.229 | 33.34 | 7.63 |
| mo061 | h | Ajudante de ladrilhista. (mão de obra) | 0.229 | 31.49 | 7.21 |
| % | % | Custos diretos complementares | 2 % | 17.01 | 0.34 |
|  |  | Custos diretos |  |  | 17.35 |
