# Substituição de material de rejuntamento em piso cerâmico de cobertura plana

- Propriedade do ficheiro: CYPE INGENIEROS, S.A.
- Formato: FIEBDC-3/2002
- Âmbito geográfico: Brasil
- Moeda: BRL
- Custos indiretos: 3.00 %
- Despesas gerais: 13.00 %
- Lucro: 6.00 %
- IVA: 17.00 %

## Q Coberturas

### QA Planas acessíveis, não ventiladas

#### QAW Substituições

**QAW030** m² Substituição de material de rejuntamento em piso cerâmico de cobertura plana.
Remoção e limpeza do material de rejuntamento em piso cerâmico com junta aberta (separação entre 3 e 15 mm) de cobertura plana acessível, substituindo-o por argamassa de rejuntamento cimentosa melhorada, com absorção de água reduzida e resistência elevada à abrasão tipo CG 2 W A, cor branco, para juntas de 2 a 15 mm. Incluindo preparação da zona de trabalho e proteção dos elementos da envolvente que se devam manter, limpeza do piso, armazenamento e remoção dos restos da obra.
Inclui: Vazamento e limpeza do material de rejuntamento. Rejuntamento do piso. Limpeza do piso. Remoção e carga dos restos de obra.
Critério de medição de projeto: Superfície medida segundo documentação gráfica de Projeto.
Critério de quantitativos de obra: Medir-se-á a superfície realmente executada segundo especificações de Projeto.

| Código | Un | Descrição | Rendimento | Preço | Importância |
|---|---|---|---|---|---|
| mt09mcp020bB | kg | Argamassa de rejuntamento cimentosa melhorada, com absorção de água reduzida e resistência elevada à abrasão, tipo CG2 W A, cor branca, para juntas de 2 a 15 mm, à base de cimento de alta resistência, inertes selecionados, aditivos especiais e pigmentos, com efeito anti-caruncho, anti-verdete e preventivo das eflorescências, hidrorrepelente, especial para rejuntamento de todo tipo de peças cerâmicas e pedras naturais em zonas de proliferação de microrganismos. (material) | 0.010 | 4.21 | 0.04 |
| mo061 | h | Ajudante de ladrilhista. (mão de obra) | 0.137 | 31.49 | 4.31 |
| % | % | Custos diretos complementares | 2 % | 4.35 | 0.09 |
|  |  | Custos diretos |  |  | 4.44 |
