# Formação de caimentos com concreto, em cobertura plana não ventilada

- Propriedade do ficheiro: CYPE INGENIEROS, S.A.
- Formato: FIEBDC-3/2002
- Âmbito geográfico: Brasil
- Moeda: BRL
- Custos indiretos: 3.00 %
- Despesas gerais: 13.00 %
- Lucro: 6.00 %
- IVA: 17.00 %

## Q Coberturas

### QA Planas acessíveis, não ventiladas

#### QAY Reparações

**QAY010** m² Formação de caimentos com concreto, em cobertura plana não ventilada.
Formação de caimentos em cobertura plana não ventilada, com guias de espigões, água furtada e juntas com mestras de bloco cerâmico furado duplo e camada de argila expandida, descarregada a seco e consolidada na superfície com calda de cimento, proporcionando uma resistência à compressão de 1 MPa e com uma condutibilidade térmica de 0,087 W/(mK), com espessura média de 10 cm; com camada de regularização de argamassa de cimento, confeccionada em obra, dosificação 1:6 de 4 cm de espessura, acabamento afagado. Incluindo limpeza e preparação da superfície suporte, marcação dos caimentos e traçado de espigões, águas furtadas e juntas, formação de mestras, enchimento de juntas com poliestireno expandido de 2 cm de espessura, descarga e nivelamento do concreto, e descarga, espalhamento e execução de mestras na argamassa de regularização.
Inclui: Limpeza e preparação da superfície suporte. Marcação dos caimentos e traçado de espigões, águas furtadas e juntas. Formação de caimentos com guias de espigões, água furtada e juntas com mestras de bloco. Enchimento de juntas com poliestireno expandido. Descarga a seco da argila expandida até alcançar o nível das mestras, e consolidação com calda de cimento. Descarga, espalhamento e nivelamento da argamassa de regularização.
Critério de medição de projeto: Superfície medida em projeção horizontal, segundo documentação gráfica de Projeto, desde as faces interiores dos parapeitos ou muretes perimetrais que a limitam.
Critério de quantitativos de obra: Medir-se-á, em projeção horizontal, a superfície realmente executada segundo especificações de Projeto, desde as faces interiores dos parapeitos ou muretes perimetrais que a limitam.

| Código | Un | Descrição | Rendimento | Preço | Importância |
|---|---|---|---|---|---|
| mt04lpt010c | Un | Bloco cerâmico furado duplo, para revestir, 30x20x9 cm, densidade 746 kg/m³. (material) | 3.000 | 0.71 | 2.13 |
| mt01arl030a | m³ | Argila expandida, fornecida em sacos. (material) | 0.100 | 410.44 | 41.04 |
| mt09lec020b | m³ | Calda de cimento CEM II/B-L 32,5 N 1/3. (material) | 0.010 | 278.80 | 2.79 |
| mt08aaa010a | m³ | Água. (material) | 0.008 | 3.83 | 0.03 |
| mt01arg005a | t | Areia de pedreira, para argamassa preparada em obra. (material) | 0.065 | 51.13 | 3.32 |
| mt08cem002 | kg | Cimento cinza em sacos. (material) | 10.000 | 0.63 | 6.30 |
| mq06hor010 | h | Betoneira elétrica com uma capacidade de amassamento de 160 l. (equipamento) | 0.032 | 13.50 | 0.43 |
| mo020 | h | Pedreiro. (mão de obra) | 0.103 | 33.34 | 3.43 |
| mo113 | h | Auxiliar de serviços gerais. (mão de obra) | 0.469 | 28.94 | 13.57 |
| % | % | Custos diretos complementares | 2 % | 73.04 | 1.46 |
|  |  | Custos diretos |  |  | 74.50 |
