# Clarabóia de placas translúcidas, em cobertura plana

- Propriedade do ficheiro: CYPE INGENIEROS, S.A.
- Formato: FIEBDC-3/2002
- Âmbito geográfico: Brasil
- Moeda: BRL
- Custos indiretos: 3.00 %
- Despesas gerais: 13.00 %
- Lucro: 6.00 %
- IVA: 17.00 %

## Q Coberturas

### QL Pontos de luz

#### QLL De placas translúcidas sintéticas

**QLL010** m² Clarabóia de placas translúcidas, em cobertura plana.
Clarabóia de uma água em cobertura plana, com placa alveolar translúcida plana de policarbonato celular, de 6 mm de espessura, incolor, condutibilidade térmica 3,56 W/(mK), Euroclasse B-s1, d0 de reação ao fogo, com uma transmissão de luminosidade de 82%, proporcionando um isolamento acústico de 17 dB. Inclusive acessórios de fixação das placas e silicone neutro oxímico, para vedação de juntas.
Critérios considerados na determinação do preço da unidade de obra: O preço não inclui a estrutura suporte.
Inclui: Colocação e fixação das placas. Resolução do perímetro interior e exterior do conjunto. Vedação elástica de juntas.
Critério de medição de projeto: Superfície da vertente medida em verdadeira magnitude, segundo documentação gráfica de Projeto.
Critério de quantitativos de obra: Medir-se-á, em verdadeira magnitude, a superfície realmente executada segundo especificações de Projeto.

| Código | Un | Descrição | Rendimento | Preço | Importância |
|---|---|---|---|---|---|
| mt21lpc010a | m² | Placa alveolar translúcida plana de policarbonato celular, de 6 mm de espessura, incolor, condutibilidade térmica 3,56 W/(mK), Euroclasse B-s1, d0 de reação ao fogo, com uma transmissão de luminosidade de 82%, proporcionando um isolamento acústico de 17 dB e com tratamento aos raios UV nas duas faces. (material) | 1.050 | 45.74 | 48.03 |
| mt21lpc030 | Un | Kit de acessórios de fixação, para placas de policarbonato celular, em clarabóias, formado por parafusos autoatarraxantes de aço inoxidável, arruela de alumínio e EPDM peças de proteção de polipropileno para colocar à pressão, fita autocolante e perfis de fecho lateral. (material) | 0.200 | 93.12 | 18.62 |
| mt22www050a | Un | Cartucho de 300 ml de silicone neutro oxímico, de elasticidade permanente e cura rápida, cor branca, intervalo de temperatura de trabalho de -60 a 150°C, com resistência aos raios UV, dureza Shore A aproximada de 22, segundo ISO 868 e alongamento na ruptura >= 800%, segundo ISO 8339. (material) | 0.200 | 13.11 | 2.62 |
| mo011 | h | Montador. (mão de obra) | 0.174 | 42.82 | 7.45 |
| mo080 | h | Ajudante de montador. (mão de obra) | 0.174 | 31.49 | 5.48 |
| % | % | Custos diretos complementares | 2 % | 82.20 | 1.64 |
|  |  | Custos diretos |  |  | 83.84 |
