# Arremate lateral de cobertura com perfil

- Propriedade do ficheiro: CYPE INGENIEROS, S.A.
- Formato: FIEBDC-3/2002
- Âmbito geográfico: Brasil
- Moeda: BRL
- Custos indiretos: 3.00 %
- Despesas gerais: 13.00 %
- Lucro: 6.00 %
- IVA: 17.00 %

## Q Coberturas

### QR Arremates

#### QRB Arremate lateral

**QRB010** m Arremate lateral de cobertura com perfil.
Arremate lateral de cobertura com perfil de arremate inferior de alumínio lacado, de 15 mm de altura, cor branca RAL 9010 acabamento brilhante, com perfurações trapezoidais para a sua fixação e pingadeira. Inclusive cimento cola, peças especiais e silicone neutro.
Inclui: Limpeza e preparação da superfície. Marcação. Corte, colocação e fixação do perfil.
Critério de medição de projeto: Comprimento medido segundo documentação gráfica de Projeto.
Critério de quantitativos de obra: Medir-se-á o comprimento realmente executado segundo especificações de Projeto.

| Código | Un | Descrição | Rendimento | Preço | Importância |
|---|---|---|---|---|---|
| mt09mcr021m | kg | Cimento cola melhorado, C2, cor cinza. (material) | 0.180 | 1.02 | 0.18 |
| mt20pcs130aba1 | m | Perfil de arremate inferior de alumínio lacado, de 15 mm de altura, cor branca RAL 9010 acabamento brilhante, com perfurações trapezoidais para a sua fixação e pingadeira, fornecido em barras de 2,5 m de comprimento. (material) | 1.100 | 60.99 | 67.09 |
| mt15sja100 | Un | Cartucho de pasta de silicone neutro. (material) | 0.010 | 23.33 | 0.23 |
| mo020 | h | Pedreiro. (mão de obra) | 0.172 | 33.34 | 5.73 |
| mo113 | h | Auxiliar de serviços gerais. (mão de obra) | 0.172 | 28.94 | 4.98 |
| % | % | Custos diretos complementares | 2 % | 78.21 | 1.56 |
|  |  | Custos diretos |  |  | 79.77 |
