# Água furtada metálica

- Propriedade do ficheiro: CYPE INGENIEROS, S.A.
- Formato: FIEBDC-3/2002
- Âmbito geográfico: Brasil
- Moeda: BRL
- Custos indiretos: 3.00 %
- Despesas gerais: 13.00 %
- Lucro: 6.00 %
- IVA: 17.00 %

## Q Coberturas

### QR Arremates

#### QRL Águas furtadas, espigões e cumeeiras

**QRL010** m Água furtada metálica.
Formação de água furtada com pranchas de zinco de 0,60 mm de espessura e 450 mm de desenvolvimento, pré-formadas. Incluindo peças especiais, sobreposições, fixações, ligações a tubos de queda e junta de estanqueidade.
Inclui: Marcação e colocação do arremate. Fixação mecânica. Sobreposições e ligações a tubos de queda.
Critério de medição de projeto: Comprimento medido em verdadeira magnitude, segundo documentação gráfica de Projeto.
Critério de quantitativos de obra: Medir-se-á, em verdadeira magnitude, o comprimento realmente executado segundo especificações de Projeto.

| Código | Un | Descrição | Rendimento | Preço | Importância |
|---|---|---|---|---|---|
| mt13vaz010a | m | Prancha de zinco de 0,6 mm de espessura e 450 mm de desenvolvimento, pré-formada. (material) | 1.100 | 31.71 | 34.88 |
| op00ciz010 |  | Tesoura. | 1.000 | 0.00 | 0.00 |
| mo020 | h | Pedreiro. (mão de obra) | 0.819 | 33.34 | 27.31 |
| mo077 | h | Ajudante de pedreiro. (mão de obra) | 0.572 | 31.49 | 18.01 |
| mo113 | h | Auxiliar de serviços gerais. (mão de obra) | 0.410 | 28.94 | 11.87 |
| % | % | Custos diretos complementares | 2 % | 92.07 | 1.84 |
|  |  | Custos diretos |  |  | 93.91 |
