# Cobertura de telhas cerâmicas

- Propriedade do ficheiro: CYPE INGENIEROS, S.A.
- Formato: FIEBDC-3/2002
- Âmbito geográfico: Brasil
- Moeda: BRL
- Custos indiretos: 3.00 %
- Despesas gerais: 13.00 %
- Lucro: 6.00 %
- IVA: 17.00 %

## Q Coberturas

### QT Inclinadas

#### QTT Telhados

**QTT030** m² Cobertura de telhas cerâmicas.
Cobertura de telhas cerâmicas, com um caimento médio de 35%, composto de: SUBCOBERTURA: manta térmica e impermeabilizante, de malha de fios de polietileno, recoberta em uma das suas faces com laminado metalizado refletivo, de 1 m de largura e 0,094 mm de espessura; TELHAS: telhas cerâmicas Portuguesas, vermelhas, com acabamento natural, de 38x20 cm, fixadas uma de cada quatro com arame galvanizado sobre ripa de 1x4 cm de seção de madeira serrada de pinho do Paraná (araucaria angustifolia). Inclusive perfuração das telhas para permitir a amarração às ripas.
Critérios considerados na determinação do preço da unidade de obra: O preço não inclui a superfície suporte.
Inclui: Colocação da manta impermeabilizante. Colocação das ripas. Perfuração das telhas. Colocação das telhas. Fixação das telhas às ripas.
Critério de medição de projeto: Superfície medida em projeção horizontal, segundo documentação gráfica de Projeto.
Critério de quantitativos de obra: Medir-se-á, em projeção horizontal, a superfície realmente executada segundo especificações de Projeto.

| Código | Un | Descrição | Rendimento | Preço | Importância |
|---|---|---|---|---|---|
| mt15dag100a | m² | Manta térmica e impermeabilizante, de malha de fios de polietileno, recoberta em uma das suas faces com laminado metalizado refletivo, de 1 m de largura e 0,094 mm de espessura. (material) | 1.100 | 5.24 | 5.76 |
| mt15dag110 | m | Fita adesiva de alumínio de 48 mm de largura. (material) | 1.000 | 0.50 | 0.50 |
| mt07mee400haajb | m³ | Madeira serrada de pinho do Paraná (araucaria angustifolia) para ripa de 1x4 cm de seção, com classe de resistência C25, para um teor de umidade de 12%, segundo NBR 7190. (material) | 0.002 | 755.52 | 1.51 |
| mt08var200d | kg | Pregos comuns 18x27 com cabeça, de 3,4 mm de diâmetro e 62,1 mm de comprimento. (material) | 0.059 | 4.54 | 0.27 |
| mt13tbr010ye | Un | Telha cerâmica Portuguesa, vermelha, com acabamento natural, de 38x20 cm. (material) | 18.912 | 1.50 | 28.37 |
| mt08var050 | kg | Arame galvanizado para atar, de 1,30 mm de diâmetro. (material) | 0.014 | 3.83 | 0.05 |
| mo011 | h | Montador. (mão de obra) | 0.148 | 42.82 | 6.34 |
| mo080 | h | Ajudante de montador. (mão de obra) | 0.323 | 31.49 | 10.17 |
| mo029 | h | Aplicador de lâminas impermeabilizantes. (mão de obra) | 0.343 | 33.34 | 11.44 |
| mo067 | h | Ajudante de aplicador de lâminas impermeabilizantes. (mão de obra) | 0.343 | 31.49 | 10.80 |
| % | % | Custos diretos complementares | 2 % | 75.21 | 1.50 |
|  |  | Custos diretos |  |  | 76.71 |
