# Reparação de água furtada em cobertura inclinada de telhas

- Propriedade do ficheiro: CYPE INGENIEROS, S.A.
- Formato: FIEBDC-3/2002
- Âmbito geográfico: Brasil
- Moeda: BRL
- Custos indiretos: 3.00 %
- Despesas gerais: 13.00 %
- Lucro: 6.00 %
- IVA: 17.00 %

## Q Coberturas

### QT Inclinadas

#### QTY Reparações e reforços

**QTY022** m Reparação de água furtada em cobertura inclinada de telhas.
Reparação de água furtada a uma altura de até 20 m em cobertura inclinada de telhas, eliminando as partes deterioradas e reconstruindo-o com 3 ud/m de telha canudo cerâmica, acabamento com engobe cor vermelho, 40,8x15x11,6 cm e as restantes telhas recuperadas do beiral, em bom estado de conservação, fixadas com espuma de poliuretano; e carga de entulho em caminhão ou caçamba.
Inclui: Desmontagem da água furtada deteriorada. Recuperação das telhas em bom estado de conservação. Limpeza e preparação da superfície. Fixação das telhas com espuma. Carga de entulho em caminhão ou caçamba.
Critério de medição de projeto: Comprimento medido segundo documentação gráfica de Projeto.
Critério de quantitativos de obra: Medir-se-á o comprimento realmente executado segundo especificações de Projeto.

| Código | Un | Descrição | Rendimento | Preço | Importância |
|---|---|---|---|---|---|
| mt13tac050a | Un | Telha canudo cerâmica, acabamento com engobe cor vermelho, 40,8x15x11,6 cm. (material) | 3.000 | 2.65 | 7.95 |
| mt13blw110a | Un | Aerossol de 750 cm³ de espuma de poliuretano, de 22,5 kg/m³ de densidade, 140% de expansão, 18 N/cm² de resistência à tração e 20 N/cm² de resistência à flexão, condutibilidade térmica 0,04 W/(mK), estável de -40°C a 100°C; para aplicar com pistola. (material) | 0.063 | 21.62 | 1.36 |
| mt13blw104 | Un | Gancho para fixação de telhas em ripa. (material) | 2.500 | 0.15 | 0.38 |
| mo020 | h | Pedreiro. (mão de obra) | 0.503 | 33.34 | 16.77 |
| mo113 | h | Auxiliar de serviços gerais. (mão de obra) | 0.503 | 28.94 | 14.56 |
| % | % | Custos diretos complementares | 2 % | 41.02 | 0.82 |
|  |  | Custos diretos |  |  | 41.84 |
