# Ponto singular para cubertura inclinada metálica

- Propriedade do ficheiro: CYPE INGENIEROS, S.A.
- Formato: FIEBDC-3/2002
- Âmbito geográfico: Brasil
- Moeda: BRL
- Custos indiretos: 3.00 %
- Despesas gerais: 13.00 %
- Lucro: 6.00 %
- IVA: 17.00 %

## Q Coberturas

### QU Componentes de coberturas inclinadas e curvas

#### QUM De chapas de aço e painéis sanduíche

**QUM011** m Ponto singular para cubertura inclinada metálica.
Canaleta interior para cobertura inclinada com um caimento maior que 10%, com chapa dobrada de aço galvanizado, de 1,0 mm de espessura, 80 cm de desenvolvimento e 4 dobras. Inclusive acessórios de fixação das peças às placas e vedante de base neutra monocomponente, para vedação de juntas.
Inclui: Marcação e colocação do arremate. Fixação mecânica.
Critério de medição de projeto: Largura medida segundo documentação gráfica de Projeto, incrementada em 5 cm para cada lado.
Critério de quantitativos de obra: Medir-se-á o comprimento realmente executado segundo especificações de Projeto, incluindo as entregas nos apoios.

| Código | Un | Descrição | Rendimento | Preço | Importância |
|---|---|---|---|---|---|
| mt12www030ccE | m | Chapa dobrada de aço galvanizado, de 1 mm de espessura, 80 cm de desenvolvimento e 4 dobras, para canaleta interior. (material) | 1.070 | 36.71 | 39.28 |
| mt13ccg030d | Un | Parafuso autoatarraxante de 6,5x130 mm de aço galvanizado, com arruela. (material) | 8.000 | 1.05 | 8.40 |
| mt21vva011 | l | Vedante de base neutra monocomponente, para vedação de juntas; para aplicar com pistola. (material) | 0.025 | 42.45 | 1.06 |
| mo051 | h | Montador de painéis metálicos. (mão de obra) | 0.400 | 34.52 | 13.81 |
| mo098 | h | Ajudante de montador de painéis metálicos. (mão de obra) | 0.200 | 29.06 | 5.81 |
| % | % | Custos diretos complementares | 2 % | 68.36 | 1.37 |
|  |  | Custos diretos |  |  | 69.73 |
