# Laca sintética para madeira

- Propriedade do ficheiro: CYPE INGENIEROS, S.A.
- Formato: FIEBDC-3/2002
- Âmbito geográfico: Brasil
- Moeda: BRL
- Custos indiretos: 3.00 %
- Despesas gerais: 13.00 %
- Lucro: 6.00 %
- IVA: 17.00 %

## R Revestimentos e forros

### RM Pinturas e tratamentos em madeira

#### RML Lacas

**RML010** m² Laca sintética para madeira.
Aplicação manual de duas demãos de laca de poliuretano, acabamento brilhante, cor branca, aplicada com trincha, rolo ou pistola, diluídas com 5% a 15% de diluente, (rendimento: 0,074 l/m² cada demão); aplicação prévia de uma demão de primer vedante, para interior e exterior, à base de resinas sintéticas, (rendimento: 0,113 l/m²), sobre superfície de guardas e corrimões de madeira, em interiores. Inclusive líquido protetor incolor para tratamento preventivo contra a carcoma.
Critérios considerados na determinação do preço da unidade de obra: O preço inclui a proteção dos elementos da envolvente que possam ser afetados durante os trabalhos, mas não inclui a preparação do suporte.
Inclui: Aplicação do tratamiento. Aplicação de uma demão de fundo. Aplicação de duas demãos de acabamento.
Critério de medição de projeto: Superfície medida segundo documentação gráfica de Projeto, sem descontar aberturas, considerando a superfície que contêm, definida pelas suas dimensiones máximas, em uma só face.
Critério de quantitativos de obra: Medir-se-á a superfície realmente executada segundo especificações de Projeto, em uma só face, considerando a superfície que contêm, definida pelas suas dimensiones máximas.

| Código | Un | Descrição | Rendimento | Preço | Importância |
|---|---|---|---|---|---|
| mt27tlr050a | l | Líquido protetor incolor para tratamento preventivo contra a carcoma, para aplicar com trincha ou rolo. (material) | 0.250 | 3.02 | 0.76 |
| mt27lni005a | l | Primer vedante, para interior e exterior, à base de resinas sintéticas, para aplicar com trincha, rolo ou pistola. (material) | 0.113 | 44.57 | 5.04 |
| mt27lni006b | l | Laca de poliuretano para interior e exterior, cor branca, acabamento brilhante, para aplicar com trincha, rolo ou pistola. (material) | 0.148 | 63.95 | 9.46 |
| mt27lni004 | l | Diluente, à base de uma mistura de hidrocarbonetos alifáticos. (material) | 0.015 | 10.94 | 0.16 |
| op00tal020 |  | Furadeira com misturador. | 1.000 | 0.00 | 0.00 |
| mo038 | h | Pintor. (mão de obra) | 0.379 | 33.34 | 12.64 |
| mo076 | h | Ajudante de pintor. (mão de obra) | 0.061 | 31.49 | 1.92 |
| % | % | Custos diretos complementares | 2 % | 29.98 | 0.60 |
|  |  | Custos diretos |  |  | 30.58 |
