# Soleira seca. Sistema "PLACO"

- Propriedade do ficheiro: CYPE INGENIEROS, S.A.
- Formato: FIEBDC-3/2002
- Âmbito geográfico: Brasil
- Moeda: BRL
- Custos indiretos: 3.00 %
- Despesas gerais: 13.00 %
- Lucro: 6.00 %
- IVA: 17.00 %

## R Revestimentos e forros

### RS Pisos

#### RSB Bases de pavimentação

**RSB050** m² Soleira seca. Sistema "PLACO".
Soleira seca. Sistema Placo Force Floor "PLACO", constituído por: barreira de vapor constituída por filme de polietileno de 0,2 mm de espessura; painel rígido de lã mineral, não revestido, de 20 mm de espessura, resistência térmica 0,45 m²K/W, condutibilidade térmica 0,041 W/(mK); placa de soleira seca, Solera Rigidur 20 "PLACO", de 20 mm de espessura, com as bordas longitudinais macho-fêmea composta por duas placas de gesso acartonado reforçado com fibras, coladas em fábrica, de 10 mm. Inclusive banda estanque autocolante, Banda 45 "PLACO", adesivo Rigidur Nature Line Suelo "PLACO", para a vedação de juntas entre placas e parafusos para a fixação das placas.
Critérios considerados na determinação do preço da unidade de obra: O preço não inclui a superfície suporte.
Inclui: Colocação do filme de polietileno. Colocação da fita perimetral. Colocação do isolamento. Colocação das placas.
Critério de medição de projeto: Superfície medida segundo documentação gráfica de Projeto.
Critério de quantitativos de obra: Medir-se-á a superfície realmente executada segundo especificações de Projeto, sem deduzir a superfície ocupada pelos pilares situados dentro do seu perímetro.

| Código | Un | Descrição | Rendimento | Preço | Importância |
|---|---|---|---|---|---|
| mt15mbv100a | m² | Filme de polietileno, de 0,2 mm de espessura. (material) | 1.100 | 2.24 | 2.46 |
| mt12plj020c | m | Banda estanque autocolante, Banda 45 "PLACO", de espuma de polietileno de células fechadas, de 3 mm de espessura e 45 mm de largura, para a estanqueidade e isolamento do perímetro em soleiras. (material) | 1.100 | 1.41 | 1.55 |
| mt16lra012a | m² | Painel rígido de lã mineral, não revestido, de 20 mm de espessura, resistência térmica 0,45 m²K/W, condutibilidade térmica 0,041 W/(mK), Euroclasse A1 de reação ao fogo, densidade 90 kg/m³, calor específico 840 J/kgK, capacidade de absorção de água a curto prazo <=1 kg/m² e fator de resistência à difusão do vapor de água 1,3. (material) | 1.500 | 72.87 | 109.31 |
| mt12pss010a | m² | Placa de soleira seca, Solera Rigidur 20 "PLACO", de 20 mm de espessura, com as bordas longitudinais macho-fêmea composta por duas placas de gesso acartonado reforçado com fibras, coladas em fábrica, de 10 mm. (material) | 1.050 | 79.73 | 83.72 |
| mt12pss020a | kg | Adesivo Rigidur Nature Line Suelo "PLACO". (material) | 0.040 | 38.36 | 1.53 |
| mt12plt050b | Un | Parafuso autoatarraxante Rigidur 30 "PLACO", com cabeça de trombeta, de 30 mm de comprimento. (material) | 12.000 | 0.07 | 0.84 |
| op00ato010 |  | Parafusadeira. | 1.000 | 0.00 | 0.00 |
| op00tal010 |  | Furadeira. | 1.000 | 0.00 | 0.00 |
| op00sie010 |  | Serra tico-tico. | 1.000 | 0.00 | 0.00 |
| mo053 | h | Montador de pré-fabricados interiores. (mão de obra) | 0.372 | 34.52 | 12.84 |
| mo100 | h | Ajudante de montador de pré-fabricados interiores. (mão de obra) | 0.372 | 29.06 | 10.81 |
| % | % | Custos diretos complementares | 2 % | 223.06 | 4.46 |
|  |  | Custos diretos |  |  | 227.52 |
