# Rodapé de aço inoxidável

- Propriedade do ficheiro: CYPE INGENIEROS, S.A.
- Formato: FIEBDC-3/2002
- Âmbito geográfico: Brasil
- Moeda: BRL
- Custos indiretos: 3.00 %
- Despesas gerais: 13.00 %
- Lucro: 6.00 %
- IVA: 17.00 %

## R Revestimentos e forros

### RS Pisos

#### RSD Arremates de pisos e pavimentos

**RSD010** m Rodapé de aço inoxidável.
Rodapé de aço inoxidável AISI 304, acabamento escovado, de 60 mm de altura. COLOCAÇÃO: com cola.
Inclui: Limpeza e preparação da superfície suporte. Marcação. Corte do rodapé. Colocação e fixação do rodapé. Resolução de esquinas e encontros. Limpeza final.
Critério de medição de projeto: Comprimento medido segundo documentação gráfica de Projeto, sem incluir vãos de portas. Não foi incrementada a medição por perdas, uma vez que na composição se considerou 5% a mais.
Critério de quantitativos de obra: Medir-se-á o comprimento realmente executado segundo especificações de Projeto.

| Código | Un | Descrição | Rendimento | Preço | Importância |
|---|---|---|---|---|---|
| mt47adc110a | kg | Cola especial de poliuretano bicomponente. (material) | 0.060 | 13.84 | 0.83 |
| mt18rpp020a | m | Rodapé de aço inoxidável AISI 304, acabamento escovado, de 60 mm de altura, inclusive peças para uniões, resolução de ângulos e terminações. (material) | 1.050 | 86.38 | 90.70 |
| mo023 | h | Ladrilhista. (mão de obra) | 0.149 | 33.34 | 4.97 |
| % | % | Custos diretos complementares | 2 % | 96.50 | 1.93 |
|  |  | Custos diretos |  |  | 98.43 |
