# Rodapé de concreto polímero

- Propriedade do ficheiro: CYPE INGENIEROS, S.A.
- Formato: FIEBDC-3/2002
- Âmbito geográfico: Brasil
- Moeda: BRL
- Custos indiretos: 3.00 %
- Despesas gerais: 13.00 %
- Lucro: 6.00 %
- IVA: 17.00 %

## R Revestimentos e forros

### RS Pisos

#### RSD Arremates de pisos e pavimentos

**RSD020** m Rodapé de concreto polímero.
Rodapé de concreto polímero, de 70x7 mm, acabamento brilhante, formado por areia de mármore e resina de poliéster. COLOCAÇÃO: com cimento cola flexível e de grande aderência, C2 S2. ENCHIMENTO DE JUNTAS: com massa de poliuretano impermeável.
Inclui: Marcação. Corte. Colocação do rodapé. Enchimento das juntas. Resolução de esquinas e encontros. Limpeza final.
Critério de medição de projeto: Comprimento medido segundo documentação gráfica de Projeto, sem incluir vãos de portas. Não foi incrementada a medição por perdas, uma vez que na composição se considerou 5% a mais.
Critério de quantitativos de obra: Medir-se-á o comprimento realmente executado segundo especificações de Projeto.

| Código | Un | Descrição | Rendimento | Preço | Importância |
|---|---|---|---|---|---|
| mt20wwa040 | kg | Cimento cola flexível e de grande aderência, C2 S2. (material) | 0.100 | 1.49 | 0.15 |
| mt18rpp100a | m | Rodapé de concreto polímero, de 70x7 mm, acabamento brilhante, formado por areia de mármore e resina de poliéster. (material) | 1.050 | 18.74 | 19.68 |
| mt20wwa035 | Un | Cartucho de 250 cm³ de primer para massas. (material) | 0.010 | 15.91 | 0.16 |
| mt20wwa030 | Un | Cartucho de 310 cm³ de massa de poliuretano impermeável. (material) | 0.020 | 21.78 | 0.44 |
| mo023 | h | Ladrilhista. (mão de obra) | 0.186 | 32.24 | 6.00 |
| % | % | Custos diretos complementares | 2 % | 26.43 | 0.53 |
|  |  | Custos diretos |  |  | 26.96 |
