# Tapete têxtil

- Propriedade do ficheiro: CYPE INGENIEROS, S.A.
- Formato: FIEBDC-3/2002
- Âmbito geográfico: Brasil
- Moeda: BRL
- Custos indiretos: 3.00 %
- Despesas gerais: 13.00 %
- Lucro: 6.00 %
- IVA: 17.00 %

## R Revestimentos e forros

### RS Pisos

#### RSF Carpetes e tapetes

**RSF013** m² Tapete têxtil.
Tapete de filamentos de vinila interligados, cor vermelho, espessura total 14 mm, uso interior e exterior, enrolável, instalado em caixa de piso formado por fosso de 14 mm de profundidade (não incluído neste preço). Inclusive preparação da superfície suporte.
Inclui: Preparação da superfície suporte. Colocação do tapete.
Critério de medição de projeto: Superfície medida segundo documentação gráfica de Projeto.
Critério de quantitativos de obra: Medir-se-á a superfície realmente executada segundo especificações de Projeto.

| Código | Un | Descrição | Rendimento | Preço | Importância |
|---|---|---|---|---|---|
| mt18fet010e | m² | Tapete de filamentos de vinila interligados, cor vermelho, espessura total 14 mm, uso interior e exterior, enrolável, para instalar em caixa de piso formado por fosso de 14 mm de profundidade. (material) | 1.000 | 110.73 | 110.73 |
| mo027 | h | Colocador de carpetes e revestimentos têxteis. (mão de obra) | 0.037 | 33.34 | 1.23 |
| mo065 | h | Ajudante de colocador de carpetes e revestimentos têxteis. (mão de obra) | 0.037 | 31.49 | 1.17 |
| % | % | Custos diretos complementares | 2 % | 113.13 | 2.26 |
|  |  | Custos diretos |  |  | 115.39 |
