# Piso industrial cimentício com base de concreto simples de 10 cm de espessura

- Propriedade do ficheiro: CYPE INGENIEROS, S.A.
- Formato: FIEBDC-3/2002
- Âmbito geográfico: Brasil
- Custos indiretos: 3.00 %
- Despesas gerais: 13.00 %
- Lucro: 6.00 %
- IVA: 17.00 %

## R Revestimentos

### RS Pavimentos

#### RSI Sistemas de pavimentos

**RSI010** m² Piso industrial cimentício com base de concreto simples de 10 cm de espessura, realizada com concreto C15 classe de agressividade ambiental I e tipo de ambiente rural, brita 1, consistência S100 dosado em central e concretagem com meios manuais, espalhamento e vibração manual; acabamento através de afagamento mecânico é tratado superficialmente com argamassa para camada de desgaste, MasterTop 100 "BASF Construction Chemical", cor Cinza Natural, com inertes de quartzo, pigmentos e aditivos, rendimento 5 kg/m².
Formação de piso industrial cimentício com base de concreto simples de 10 cm de espessura, realizada com concreto C15 classe de agressividade ambiental I e tipo de ambiente rural, brita 1, consistência S100 dosado em central e concretagem com meios manuais; tratada superficialmente com argamassa para camada de desgaste, MasterTop 100 "BASF Construction Chemical", cor Cinza Natural, composta de cimento, inertes selecionados de quartzo, pigmentos orgânicos e aditivos, com um rendimento aproximado de 5 kg/m², polvilhado manualmente sobre o concreto ainda fresco. Incluindo parte proporcional de limpeza da superfície suporte, espalhamento e vibração do concreto através de régua vibradora, inserção ou ligação dos elementos exteriores (caixas, ralos, sifões de piso, etc.) das redes de instalações executadas sob o piso, afagamento mecânico de toda a superfície até conseguir que a argamassa fique totalmente integrada no concreto e limpeza final da superfície acabada. Sem incluir a preparação da camada base existente, as juntas de construção, de retração e de dilatação, nem as juntas perimetrais.
Inclui: Limpeza da superfície suporte. Implantação das juntas e panos de trabalho. Aplicação de níveis através de pontos, mestras de concreto ou réguas. Irrigação da superfície base. Concretagem e compactação do concreto. Aplicação manual da argamassa, assegurando-se do total cobrimento do concreto fresco. Afagamento mecânico da superfície.
Critério de medição de projeto: Superfície medida em projeção horizontal, segundo documentação gráfica de Projeto.
Critério de quantitativos de obra: Medir-se-á, em projeção horizontal, a superfície realmente executada segundo especificações de Projeto.

| Código | Un | Descrição | Rendimento | Preço | Importância |
|---|---|---|---|---|---|
| mt09bnc010s | kg | Argamassa para camada de desgaste, MasterTop 100 "BASF Construction Chemical", cor Cinza Natural, composta de cimento, inertes selecionados de quartzo, pigmentos orgânicos e aditivos, com uma densidade aparente de 1330 kg/m³, uma resistência à compressão de 75000 kN/m² e uma resistência à abrasão pelo método de Böhme de 10,9 cm³ / 50 cm². (material) | 5.000 | 0.50 | 2.50 |
| mq04dua020b | h | Dumper de descarga frontal de 2 t de carga útil. (equipamento) | 0.022 | 9.48 | 0.21 |
| mq06vib020 | h | Régua vibradora de 3 m. (equipamento) | 0.018 | 4.78 | 0.09 |
| mq06fra010 | h | Alisadora de pisos mecânica de concreto. (equipamento) | 0.634 | 5.19 | 3.29 |
| mo019 | h | Oficial de 1ª pedreiro. (mão de obra) | 0.339 | 6.19 | 2.10 |
| mo111 | h | Auxiliar de serviços gerais. (mão de obra) | 0.649 | 3.68 | 2.39 |
| mo110 | h | Servente de pedreiro. (mão de obra) | 0.155 | 3.76 | 0.58 |
| % | % | Custos diretos complementares | 2 % | 11.16 | 0.22 |
|  |  | Custos diretos |  |  | 11.38 |
