# Piso de proteção para parque de estacionamento interior com tráfego de intensidade média

- Propriedade do ficheiro: CYPE INGENIEROS, S.A.
- Formato: FIEBDC-3/2002
- Âmbito geográfico: Brasil
- Custos indiretos: 3.00 %
- Despesas gerais: 13.00 %
- Lucro: 6.00 %
- IVA: 17.00 %

## R Revestimentos

### RS Pisos e pavimentos

#### RSI Sistemas de pavimentos

**RSI040** m² Piso de proteção para parque de estacionamento interior com tráfego de intensidade média, sistema CONIDECK 2261 "BASF Construction Chemical", constituído por camada de desgaste de 1,0 mm de espessura com duas demãos de tinta de dois componentes, Mastertop TC 428 "BASF Construction Chemical", à base de resina epóxi e endurecedor amínico em emulsão aquosa, cor vermelho RAL 3016, acabamento acetinado, aplicadas com rolo ou pistola, e polvilhamento de inerte de quartzo, Mastertop F5 "BASF Construction Chemical", sobre a primeira demão, para um acabamento anti-deslizante.
Formação de piso de proteção para parque de estacionamento interior com tráfego de intensidade média, sistema CONIDECK 2261 "BASF Construction Chemical", constituído por camada de desgaste de 1,0 mm de espessura com duas demãos de tinta de dois componentes, Mastertop TC 428 "BASF Construction Chemical", à base de resina epóxi e endurecedor amínico em emulsão aquosa, cor vermelho RAL 3016, acabamento acetinado, aplicadas com rolo ou pistola, e polvilhamento de inerte de quartzo, Mastertop F5 "BASF Construction Chemical", sobre a primeira demão, para um acabamento anti-deslizante. Incluindo parte proporcional de limpeza da superfície suporte, encaixe ou ligação dos elementos exteriores (caixas, ralos, sifões de piso, etc.) das redes de instalações executadas sob o piso, execução da camada de desgaste e limpeza final da superfície acabada. Sem incluir a preparação da camada base existente, as juntas de concretagem, de retração e de dilatação, nem as juntas perimetrais.
Inclui: Limpeza da superfície suporte. Implantação das juntas e panos de trabalho. Aplicação da demão de tinta de fundo. Polvilhamento com inerte sobre a camada anterior. Aplicação da demão de acabamento.
Critério de medição de projeto: Superfície medida em projeção horizontal, segundo documentação gráfica de Projeto.
Critério de quantitativos de obra: Medir-se-á, em projeção horizontal, a superfície realmente executada segundo especificações de Projeto.

| Código | Un | Descrição | Rendimento | Preço | Importância |
|---|---|---|---|---|---|
| mt27upx010p | kg | Tinta de dois componentes, Mastertop TC 428 "BASF Construction Chemical", à base de resina epóxi e endurecedor amínico em emulsão aquosa, cor vermelho RAL 3016, acabamento acetinado, aplicada com broxa, rolo ou pistola. (material) | 0.250 | 8.88 | 2.22 |
| mt15bas130c | kg | Inerte de quartzo natural, Mastertop F5 "BASF Construction Chemical", de granulometria compreendida entre 0,4 e 1,0 mm, para utilizar como carga mineral em combinação com resinas epóxi ou poliuretano. (material) | 2.500 | 0.68 | 1.70 |
| mt27upx010p | kg | Tinta de dois componentes, Mastertop TC 428 "BASF Construction Chemical", à base de resina epóxi e endurecedor amínico em emulsão aquosa, cor vermelho RAL 3016, acabamento acetinado, aplicada com broxa, rolo ou pistola. | 0.400 | 8.88 | 3.55 |
| mo019 | h | Oficial de 1ª pedreiro. (mão de obra) | 0.371 | 6.19 | 2.30 |
| mo111 | h | Auxiliar de serviços gerais. (mão de obra) | 0.557 | 3.68 | 2.05 |
| % | % | Custos diretos complementares | 2 % | 11.82 | 0.24 |
|  |  | Custos diretos |  |  | 12.06 |
