# Deck de madeira para exterior

- Propriedade do ficheiro: CYPE INGENIEROS, S.A.
- Formato: FIEBDC-3/2002
- Âmbito geográfico: Brasil
- Moeda: BRL
- Custos indiretos: 3.00 %
- Despesas gerais: 13.00 %
- Lucro: 6.00 %
- IVA: 17.00 %

## R Revestimentos e forros

### RS Pisos

#### RSM De madeira

**RSM022** m² Deck de madeira para exterior.
Deck para exterior, formado por tábuas de madeira maciça tipo deck, de garapeira, de 70x20 mm, com superfície lisa e cantos arredondados, com acabamento em cru, sem envernizar, colocadas separadas entre si com pregos de aço, sobre ripas de madeira de eucalipto, de 50x15 mm, separadas 40 cm entre si, fixadas ao suporte através de pontos de argamassa de cimento. Inclusive pregos de aço para fixação das réguas às ripas.
Inclui: Implantação, nivelação e fixação das ripas. Colocação das tábuas de madeira. Lixamento.
Critério de medição de projeto: Superfície útil, medida segundo documentação gráfica de Projeto. Não foi incrementada a medição por perdas, uma vez que na composição se considerou 5% a mais.
Critério de quantitativos de obra: Medir-se-á a superfície realmente executada segundo especificações de Projeto.

| Código | Un | Descrição | Rendimento | Preço | Importância |
|---|---|---|---|---|---|
| mt18mva016a | m | Sarrafo de madeira serrada de eucalipto, de seção retangular de 50x15 mm com classe de resistência C20, para um teor de umidade de 12%, segundo ABNT NBR 7190. (material) | 2.500 | 0.59 | 1.48 |
| mt08aaa010a | m³ | Água. (material) | 0.006 | 3.79 | 0.02 |
| mt01arg005a | t | Areia de pedreira, para argamassa preparada em obra. (material) | 0.005 | 50.71 | 0.25 |
| mt08cem002 | kg | Cimento cinza em sacos. (material) | 0.750 | 0.63 | 0.47 |
| mt08var200d | kg | Pregos comuns 18x27 com cabeça, de 3,4 mm de diâmetro e 62,1 mm de comprimento. (material) | 0.319 | 4.50 | 1.44 |
| mt18mta040a | m² | Tábuas de madeira maciça tipo deck, de Garapeira, de 70x20 mm, com superfície liso e cantos arredondados, com acabamento em cru, sem envernizar. (material) | 0.893 | 67.47 | 60.25 |
| op00cla010 |  | Pregador pneumático pneumática. | 1.000 | 0.00 | 0.00 |
| op00cep010 |  | Plainas. | 1.000 | 0.00 | 0.00 |
| op00tro010 |  | Cortadora de disco para bancada. | 1.000 | 0.00 | 0.00 |
| mo025 | h | Colocador de pisos de madeira. (mão de obra) | 1.262 | 32.24 | 40.69 |
| mo063 | h | Ajudante de colocador de pisos de madeira. (mão de obra) | 1.262 | 30.23 | 38.15 |
| % | % | Custos diretos complementares | 2 % | 142.75 | 2.86 |
|  |  | Custos diretos |  |  | 145.61 |
