# Junta perimetral de dilatação em piso contínuo de concreto

- Propriedade do ficheiro: CYPE INGENIEROS, S.A.
- Formato: FIEBDC-3/2002
- Âmbito geográfico: Brasil
- Moeda: BRL
- Custos indiretos: 3.00 %
- Despesas gerais: 13.00 %
- Lucro: 6.00 %
- IVA: 17.00 %

## R Revestimentos e forros

### RS Pisos

#### RSN Juntas em pisos contínuos de concreto

**RSN110** m Junta perimetral de dilatação em piso contínuo de concreto.
Junta perimetral de dilatação de 10 mm de largura e 100 mm de profundidade, em piso contínuo de concreto, com lâmina de espuma de polietileno de alta densidade no encontro do piso com os paramentos que delimitam o seu perímetro e com todos aqueles elementos construtivos integrados na sua superfície, tais como pilares, ralos, câmaras de inspeção e muros.
Inclui: Implantação das juntas. Corte das lâminas. Colocação da lâmina de espuma de polietileno.
Critério de medição de projeto: Comprimento medido segundo documentação gráfica de Projeto.
Critério de quantitativos de obra: Medir-se-á o comprimento realmente executado segundo especificações de Projeto.

| Código | Un | Descrição | Rendimento | Preço | Importância |
|---|---|---|---|---|---|
| mt16pnc021b | m² | Tela de espuma de polietileno de alta densidade, de 10 mm de espessura; proporcionando uma redução do nível global de pressão sonora a ruído de impacto de 20 dB. (material) | 0.105 | 25.59 | 2.69 |
| mo113 | h | Auxiliar de serviços gerais. (mão de obra) | 0.062 | 27.81 | 1.72 |
| % | % | Custos diretos complementares | 2 % | 4.41 | 0.09 |
|  |  | Custos diretos |  |  | 4.50 |
