# Forro removível suspenso situado a uma altura menor de 4 m

- Propriedade do ficheiro: CYPE INGENIEROS, S.A.
- Formato: FIEBDC-3/2002
- Âmbito geográfico: Brasil
- Custos indiretos: 3.00 %
- Despesas gerais: 13.00 %
- Lucro: 6.00 %
- IVA: 17.00 %

## R Revestimentos

### RT Forros

#### RTM De madeira

**RTM020** m² Forro removível suspenso situado a uma altura menor de 4 m, de painéis perfurados autoportantes, de MDF com uma lâmina de melamina com recobrimento ignífugo na face aparente, modelo Cree, cor ácer "BUTECH" "PORCELANOSA GRUPO", de 600x600 mm e 12 mm de espessura, suspensos da laje através de perfis metálicos à vista, de 24 mm de largura, compreendendo perfis primários, secundários e angulares de arremate, pré-lacados em cor aço, fixados ao teto através de barras e elementos de suspensão.
Fornecimento e montagem de forro removível suspenso, situado a uma altura menor de 4 m, constituído por painéis perfurados autoportantes, de MDF com uma lâmina de melamina com recobrimento ignífugo na face aparente, modelo Cree, cor ácer "BUTECH" "PORCELANOSA GRUPO", de 600x600 mm e 12 mm de espessura, resistência térmica 0,06 m²K/W, condutibilidade térmica 0,2 W/(mK), suspensos da laje através de perfis metálicos à vista, de 24 mm de largura, compreendendo perfis primários, secundários e angulares de arremate, pré-lacados em cor aço, fixados ao teto através de barras e elementos de suspensão. Incluindo parte proporcional de acessórios de fixação. Totalmente terminado.
Inclui: Marcação nas paredes do nível do forro. Nivelação e colocação dos perfis angulares. Implantação dos perfis primários da trama. Sinalização dos pontos de ancoragem à laje. Nivelação e suspensão dos perfis primários e secundários da trama. Colocação dos painéis.
Critério de medição de projeto: Superfície medida entre paramentos, segundo documentação gráfica de Projeto, sem descontar aberturas para instalações.
Critério de quantitativos de obra: Medir-se-á a superfície realmente executada segundo especificações de Projeto, sem descontar aberturas para instalações.

| Código | Un | Descrição | Rendimento | Preço | Importância |
|---|---|---|---|---|---|
| mt16pmb010aa | m² | Forro formado por painéis perfurados autoportantes, de MDF com uma lâmina de melamina com recobrimento ignífugo na face aparente, imitação madeira, modelo Cree "BUTECH" "PORCELANOSA GRUPO", de 600x600 mm e 12 mm de espessura, com um véu de fibra de vidro aderido à face interna do painel, como corrector acústico e filtro de partículas, resistência térmica 0,06 m²K/W, condutibilidade térmica 0,2 W/(mK), densidade 2300 kg/m³, fator de resistência à difusão do vapor de água 20 e Euroclasse B-s2,d0 de reação ao fogo; incluindo parte proporcional de sistema de perfis metálicos com acabamento pré-lacado em cor aço e barras de suspensão. (material) | 1.050 | 116.61 | 122.44 |
| mo015 | h | Oficial de 1ª montador de forros. (mão de obra) | 0.230 | 4.37 | 1.01 |
| mo082 | h | Ajudante de montador de forros. (mão de obra) | 0.230 | 3.11 | 0.72 |
| % | % | Custos diretos complementares | 2 % | 124.17 | 2.48 |
|  |  | Custos diretos |  |  | 126.65 |
