# Arco de escaiola

- Propriedade do ficheiro: CYPE INGENIEROS, S.A.
- Formato: FIEBDC-3/2002
- Âmbito geográfico: Brasil
- Moeda: BRL
- Custos indiretos: 3.00 %
- Despesas gerais: 13.00 %
- Lucro: 6.00 %
- IVA: 17.00 %

## R Revestimentos e forros

### RT Forros em interiores

#### RTP Pré-fabricados de escaiola

**RTP260** Un Arco de escaiola.
Arco de escaiola, de 22,5x9x120 cm, para colocação saliente em parede ou pilastra, fixado com cola para escaiola. Inclusive acessórios de fixação.
Inclui: Implantação da peça. Humidificação da base de fixação. Espalhamento da cola. Colocação e rejuntamento da peça.
Critério de medição de projeto: Número de unidades previstas, segundo documentação gráfica de Projeto.
Critério de quantitativos de obra: Medir-se-á o número de unidades realmente colocadas segundo especificações de Projeto.

| Código | Un | Descrição | Rendimento | Preço | Importância |
|---|---|---|---|---|---|
| mt12rea220a | Un | Arco de escaiola, de 22,5x9x120 cm, para colocação saliente em parede ou pilastra. (material) | 1.050 | 94.37 | 99.09 |
| mt09eyc030 | kg | Cola para escaiola. (material) | 0.330 | 0.86 | 0.28 |
| mo035 | h | Escaiolador. (mão de obra) | 0.278 | 33.34 | 9.27 |
| % | % | Custos diretos complementares | 2 % | 108.64 | 2.17 |
|  |  | Custos diretos |  |  | 110.81 |
