# Chaminé de escaiola

- Propriedade do ficheiro: CYPE INGENIEROS, S.A.
- Formato: FIEBDC-3/2002
- Âmbito geográfico: Brasil
- Moeda: BRL
- Custos indiretos: 3.00 %
- Despesas gerais: 13.00 %
- Lucro: 6.00 %
- IVA: 17.00 %

## R Revestimentos e forros

### RT Forros em interiores

#### RTP Pré-fabricados de escaiola

**RTP330** Un Chaminé de escaiola.
Chaminé de escaiola, de 117x156x21,2 cm, formada por marco e prateleira na sua parte superior, fixada com cola para escaiola. Inclusive acessórios de fixação.
Inclui: Implantação da peça. Humidificação da base de fixação. Espalhamento da cola. Colocação e rejuntamento da peça.
Critério de medição de projeto: Número de unidades previstas, segundo documentação gráfica de Projeto.
Critério de quantitativos de obra: Medir-se-á o número de unidades realmente colocadas segundo especificações de Projeto.

| Código | Un | Descrição | Rendimento | Preço | Importância |
|---|---|---|---|---|---|
| mt12rea300a | Un | Chaminé de escaiola, de 117x156x21,2 cm, formada por marco e prateleira na sua parte superior. (material) | 1.050 | 1273.95 | 1337.65 |
| mt09eyc030 | kg | Cola para escaiola. (material) | 0.730 | 0.86 | 0.63 |
| mo035 | h | Escaiolador. (mão de obra) | 0.266 | 33.34 | 8.87 |
| % | % | Custos diretos complementares | 2 % | 1347.15 | 26.94 |
|  |  | Custos diretos |  |  | 1374.09 |
