# Forro removível, situado a uma altura menor de 4 m, formado por lâminas de PVC, de 85 mm de largura, com 15 mm de separação, cor branca, com fixação através de barras metálicas

- Propriedade do ficheiro: CYPE INGENIEROS, S.A.
- Formato: FIEBDC-3/2002
- Âmbito geográfico: Brasil
- Moeda: BRL
- Custos indiretos: 3.00 %
- Despesas gerais: 13.00 %
- Lucro: 6.00 %
- IVA: 17.00 %

## R Revestimentos e forros

### RT Forros

#### RTV De PVC

**RTV010** m² Forro removível, situado a uma altura menor de 4 m, formado por lâminas de PVC, de 85 mm de largura, com 15 mm de separação, cor branca, com fixação através de barras metálicas.
Forro removível, situado a uma altura menor de 4 m, constituído por lâminas de PVC, de 85 mm de largura, com 15 mm de separação, cor branca, suspensas da laje através de um travejamento metálico oculto. Inclusive peças especiais, acessórios de suspensão e fixação.
Inclui: Marcação dos eixos principais de suspensão. Fixação na laje e aprumo dos elementos de sujeição. Alinhamento e nivelamento dos perfis de arremate lateral em todo o contorno. Corte e encaixe das lâminas. Execução de aberturas para recepção de possíveis elementos de ancoragem e/ou instalações.
Critério de medição de projeto: Superfície medida entre paramentos, segundo documentação gráfica de Projeto, sem descontar aberturas para instalações.
Critério de quantitativos de obra: Medir-se-á a superfície realmente executada segundo especificações de Projeto, sem descontar aberturas para instalações.
Critérios considerados na determinação do preço da unidade de obra: O preço inclui a resolução de encontros e pontos singulares.

| Código | Un | Descrição | Rendimento | Preço | Importância |
|---|---|---|---|---|---|
| mt12fpv010a | m | Lâmina de PVC, horizontal, de 85 mm de largura, com 15 mm de separação, cor branca, para forros removíveis com estrutura oculta. (material) | 10.200 | 5.48 | 55.90 |
| mt12fpv020a | m | Perfil de união em H de PVC, cor branca, para forros removíveis de lâminas. (material) | 8.000 | 3.74 | 29.92 |
| mt12fpv020e | m | Perfil de arremate perimetral de PVC, cor branca, para forros removíveis de lâminas. (material) | 4.000 | 3.74 | 14.96 |
| mt12fpv030 | m | Suporte de suspensão de teto, de aço galvanizado, para forros removíveis de lâminas. (material) | 1.500 | 10.21 | 15.32 |
| mt12fac020a | Un | Barra metálica de aço galvanizado de 3 mm de diâmetro. (material) | 3.500 | 0.76 | 2.66 |
| mt12fac021 | kg | Arame de aço galvanizado de 0,7 mm de diâmetro. (material) | 0.100 | 3.06 | 0.31 |
| op00fre010 |  | Fresadora. | 1.000 | 0.00 | 0.00 |
| op00tal010 |  | Furadeira. | 1.000 | 0.00 | 0.00 |
| mo015 | h | Montador de forros. (mão de obra) | 0.267 | 28.28 | 7.55 |
| mo082 | h | Ajudante de montador de forros. (mão de obra) | 0.267 | 18.53 | 4.95 |
| % | % | Custos diretos complementares | 2 % | 131.57 | 2.63 |
|  |  | Custos diretos |  |  | 134.20 |
