# Rodateto de PVC

- Propriedade do ficheiro: CYPE INGENIEROS, S.A.
- Formato: FIEBDC-3/2002
- Âmbito geográfico: Brasil
- Moeda: BRL
- Custos indiretos: 3.00 %
- Despesas gerais: 13.00 %
- Lucro: 6.00 %
- IVA: 17.00 %

## R Revestimentos e forros

### RT Forros em interiores

#### RTV Contínuos, de PVC

**RTV021** m Rodateto de PVC.
Rodateto de PVC, de seção em "U", de 10,6x30 mm, acabamento cor branca gelo, para forro situado a uma altura menor de 4 m. Inclusive pequeno material auxiliar.
Inclui: Marcação da disposição das peças segundo o seu comprimento. Corte das peças para uniões, esquinas e cantos. Fixação das peças sobre o paramento. Resolução de encontros e pontos singulares.
Critério de medição de projeto: Comprimento medido segundo documentação gráfica de Projeto. Não foi incrementada a medição por perdas, uma vez que na composição se considerou 5% a mais.
Critério de quantitativos de obra: Medir-se-á o comprimento realmente executado segundo especificações de Projeto.

| Código | Un | Descrição | Rendimento | Preço | Importância |
|---|---|---|---|---|---|
| mt12ftc040a | m² | Rodateto de PVC, de seção em "U", de 10,6x30 mm, acabamento cor branca gelo. (material) | 1.050 | 2.38 | 2.50 |
| mt08var201dg | Un | Parafuso de latão para madeira com rosca soberba, cabeça chata e fenda Philips, de 3,5 mm de diâmetro e 30 mm de comprimento. (material) | 3.000 | 0.49 | 1.47 |
| mt08var203b | Un | Bucha de expansão Nº 7 de polietileno de alta densidade. (material) | 3.000 | 0.73 | 2.19 |
| mo015 | h | Montador de forros. (mão de obra) | 0.121 | 34.52 | 4.18 |
| mo082 | h | Ajudante de montador de forros. (mão de obra) | 0.121 | 29.06 | 3.52 |
| % | % | Custos diretos complementares | 2 % | 13.86 | 0.28 |
|  |  | Custos diretos |  |  | 14.14 |
