# Reparação de revestimento em paredes deterioradas

- Propriedade do ficheiro: CYPE INGENIEROS, S.A.
- Formato: FIEBDC-3/2002
- Âmbito geográfico: Brasil
- Moeda: BRL
- Custos indiretos: 3.00 %
- Despesas gerais: 13.00 %
- Lucro: 6.00 %
- IVA: 17.00 %

## R Revestimentos e forros

### RU Argamassas industrializadas para restauração

#### RUC Argamassa de cal

**RUC010** m² Reparação de revestimento em paredes deterioradas.
Reparação de revestimento em paredes deterioradas. CAMADA BASE: argamassa de cal hidráulica natural transpirável, de 20 mm de espessura, aplicada em uma camada, aplicada manualmente; CAMADA DE ACABAMENTO: argamassa de cal, resistência à compressão maior ou igual a 6 N/mm², absorção de água por capilaridade menor de 0,2 kg/m² min½, cor branca, de 2 mm de espessura, aplicada em uma camada, aplicada manualmente.
Inclui: Aplicação da camada base. Aplicação da camada de acabamento.
Critério de medição de projeto: Superfície medida segundo documentação gráfica de Projeto.
Critério de quantitativos de obra: Medir-se-á a superfície realmente executada segundo especificações de Projeto.

| Código | Un | Descrição | Rendimento | Preço | Importância |
|---|---|---|---|---|---|
| mt08aaa010a | m³ | Água. (material) | 0.001 | 3.78 | 0.00 |
| mt28mmr040b | kg | Argamassa de cal hidráulica natural transpirável, cor avelã claro, composta por cal hidráulica natural, com resistência à compressão de 3,5 a 10 N/mm², inertes selecionados e aditivos, resistência à compressão de 1,5 a 5 N/mm². (material) | 29.000 | 1.72 | 49.88 |
| mt28mmr020c | kg | Argamassa de cal, resistência à compressão maior ou igual a 6 N/mm², absorção de água por capilaridade menor de 0,2 kg/m² min½, cor branca, composta por cal hidráulica natural, com resistência à compressão de 3,5 a 10 N/mm², pozolanas, inertes selecionados e aditivos, com muito baixo conteúdo de compostos orgânicos voláteis (COV), permeável ao vapor de água, como camada de acabamento, para reparação de paramentos com humidades ou manchas salinas. (material) | 2.800 | 2.65 | 7.42 |
| mo039 | h | Pedreiro de acabamento. (mão de obra) | 1.177 | 29.11 | 34.26 |
| mo079 | h | Ajudante de pedreiro de acabamento. (mão de obra) | 1.177 | 25.14 | 29.59 |
| % | % | Custos diretos complementares | 2 % | 121.15 | 2.42 |
|  |  | Custos diretos |  |  | 123.57 |
