# Preparação de superfície metálica através da projeção a seco de material abrasivo formado por partículas de silicato de alumínio

- Propriedade do ficheiro: CYPE INGENIEROS, S.A.
- Formato: FIEBDC-3/2002
- Âmbito geográfico: Brasil
- Moeda: BRL
- Custos indiretos: 3.00 %
- Despesas gerais: 13.00 %
- Lucro: 6.00 %
- IVA: 17.00 %

## R Revestimentos e forros

### RY Preparações, proteções, reparações e reforços de revestimentos

#### RYP Preparações

**RYP050** m² Preparação de superfície metálica através da projeção a seco de material abrasivo formado por partículas de silicato de alumínio, até alcançar um grau de preparação Sa 2 ½ segundo ISO 8501-1, eliminando a camada de laminação, quase todo o óxido visível e as partículas estranhas ao suporte, até ficar 95% da superfície limpa e de cor branco com algumas manchas e limpeza posterior com aspirador de pó, ar comprimido limpo e seco ou escova limpa.
Preparação de superfície metálica através da projeção a seco de material abrasivo formado por partículas de silicato de alumínio, até alcançar um grau de preparação Sa 2 ½ segundo ISO 8501-1, eliminando a camada de laminação, quase todo o óxido visível e as partículas estranhas ao suporte, até ficar 95% da superfície limpa e de cor branco com algumas manchas e limpeza posterior com aspirador de pó, ar comprimido limpo e seco ou escova limpa.
Inclui: Montagem da proteção contra o pó. Montagem e preparação do equipamento. Aplicação mecânica do jato abrasivo. Desmontagem do equipamento. Limpeza da superfície suporte. Remoção e acumulação do material projetado e os restos gerados. Carga do material projetado e os restos gerados em caminhão ou caçamba.
Critério de medição de projeto: Superfície medida segundo documentação gráfica de Projeto.
Critério de quantitativos de obra: Medir-se-á a superfície realmente executada segundo especificações de Projeto.

| Código | Un | Descrição | Rendimento | Preço | Importância |
|---|---|---|---|---|---|
| mt08lim010a | kg | Abrasivo para limpeza através de jato a pressão, formado por partículas de silicato de alumínio. (material) | 1.700 | 0.57 | 0.97 |
| mq08lch010 | h | Equipamento de jato de areia à pressão. (equipamento) | 0.128 | 8.06 | 1.03 |
| mq08gel010k | h | Grupo eletrógeno insonorizado, trifásico, de 45 kVA de potência. (equipamento) | 0.128 | 13.54 | 1.73 |
| mo112 | h | Servente de pedreiro. (mão de obra) | 0.126 | 19.95 | 2.51 |
| mo113 | h | Auxiliar de serviços gerais. (mão de obra) | 0.126 | 20.96 | 2.64 |
| % | % | Custos diretos complementares | 2 % | 8.88 | 0.18 |
|  |  | Custos diretos |  |  | 9.06 |
