# Placa para bancada

- Propriedade do ficheiro: CYPE INGENIEROS, S.A.
- Formato: FIEBDC-3/2002
- Âmbito geográfico: Brasil
- Moeda: BRL
- Custos indiretos: 3.00 %
- Despesas gerais: 13.00 %
- Lucro: 6.00 %
- IVA: 17.00 %

## S Sinalização e equipamento

### SC Cozinhas/lavanderias

#### SCE Eletrodomésticos

**SCE030** Un Placa para bancada.
Placa vitrocerâmica, de 300 mm de largura, 55 mm de altura e 520 mm de profundidade, cor preto, 2 zonas e potência 2900 W.
Inclui: Marcação. Colocação do aparelho. Vedação de juntas. Ligação à rede elétrica. Verificação do seu correto funcionamento.
Critério de medição de projeto: Número de unidades previstas, segundo documentação gráfica de Projeto.
Critério de quantitativos de obra: Medir-se-á o número de unidades realmente colocadas segundo especificações de Projeto.

| Código | Un | Descrição | Rendimento | Preço | Importância |
|---|---|---|---|---|---|
| mt32pvs010fa | Un | Placa vitrocerâmica, de 300 mm de largura, 55 mm de altura e 520 mm de profundidade, cor preto, 2 zonas e potência 2900 W. (material) | 1.000 | 612.81 | 612.81 |
| mo003 | h | Eletricista. (mão de obra) | 0.578 | 42.82 | 24.75 |
| % | % | Custos diretos complementares | 2 % | 637.56 | 12.75 |
|  |  | Custos diretos |  |  | 650.31 |
