# Torneira temporizada para chuveiro

- Propriedade do ficheiro: CYPE INGENIEROS, S.A.
- Formato: FIEBDC-3/2002
- Âmbito geográfico: Brasil
- Moeda: BRL
- Custos indiretos: 3.00 %
- Despesas gerais: 13.00 %
- Lucro: 6.00 %
- IVA: 17.00 %

## S Sinalização e equipamento

### SG Torneiras

#### SGD Para chuveiros

**SGD010** Un Torneira temporizada para chuveiro.
Torneira temporizada, instalação à vista formada por torneira de passagem angular mural para chuveiro, misturador, possibilidade de limitar a temperatura, com tempo de fluxo de 30 segundos, limitador de vazão a 8 l/min, acabamento cromado, sem válvula de vazamento, equipamento de chuveiro formado por difusor orientável com tomada de alimentação aparente e regulador automático de vazão, tubo e elemento de fixação, de latão acabamento cromado. Inclusive elementos de ligação e válvulas antirretorno.
Inclui: Colocação. Ligação e verificação do seu correto funcionamento.
Critério de medição de projeto: Número de unidades previstas, segundo documentação gráfica de Projeto.
Critério de quantitativos de obra: Medir-se-á o número de unidades realmente colocadas segundo especificações de Projeto.

| Código | Un | Descrição | Rendimento | Preço | Importância |
|---|---|---|---|---|---|
| mt31gmp215ie | Un | Torneira de passagem angular mural para chuveiro, misturador, possibilidade de limitar a temperatura, com tempo de fluxo de 30 segundos, limitador de vazão a 8 l/min, acabamento cromado, sem válvula de vazamento, equipamento de chuveiro formado por difusor orientável com tomada de alimentação aparente e regulador automático de vazão, tubo e elemento de fixação, de latão acabamento cromado, para colocação em superfície; inclusive elementos de ligação e válvulas antirretorno. (material) | 1.000 | 1095.74 | 1095.74 |
| mt37www010 | Un | Material auxiliar para instalações de abastecimento de água. (material) | 1.000 | 4.21 | 4.21 |
| mo008 | h | Encanador. (mão de obra) | 0.592 | 42.82 | 25.35 |
| % | % | Custos diretos complementares | 2 % | 1125.30 | 22.51 |
|  |  | Custos diretos |  |  | 1147.81 |
