# Porta-piaçaba para banheiro

- Propriedade do ficheiro: CYPE INGENIEROS, S.A.
- Formato: FIEBDC-3/2002
- Âmbito geográfico: Brasil
- Moeda: BRL
- Custos indiretos: 3.00 %
- Despesas gerais: 13.00 %
- Lucro: 6.00 %
- IVA: 17.00 %

## S Sinalização e equipamento

### SM Banheiros

#### SMA Acessórios

**SMA032** Un Porta-piaçaba para banheiro.
Porta-piaçaba de parede, para banheiro, de aço inoxidável AISI 304, acabamento acetinado, com suporte mural, com sistema de fecho através de pressão. Fixação ao suporte com as fixações fornecidas pelo fabricante.
Inclui: Marcação. Colocação e fixação.
Critério de medição de projeto: Número de unidades previstas, segundo documentação gráfica de Projeto.
Critério de quantitativos de obra: Medir-se-á o número de unidades realmente colocadas segundo especificações de Projeto.

| Código | Un | Descrição | Rendimento | Preço | Importância |
|---|---|---|---|---|---|
| mt31abp010be | Un | Porta-piaçaba de parede, para banheiro, de aço inoxidável AISI 304, acabamento acetinado, com suporte mural, com sistema de fecho através de pressão. (material) | 1.000 | 139.57 | 139.57 |
| op00ato010 |  | Parafusadeira. | 1.000 | 0.00 | 0.00 |
| op00tal010 |  | Furadeira. | 1.000 | 0.00 | 0.00 |
| mo107 | h | Ajudante de encanador. (mão de obra) | 0.118 | 32.08 | 3.79 |
| % | % | Custos diretos complementares | 2 % | 143.36 | 2.87 |
|  |  | Custos diretos |  |  | 146.23 |
