# Bancada de pedra natural

- Propriedade do ficheiro: CYPE INGENIEROS, S.A.
- Formato: FIEBDC-3/2002
- Âmbito geográfico: Brasil
- Moeda: BRL
- Custos indiretos: 3.00 %
- Despesas gerais: 13.00 %
- Lucro: 6.00 %
- IVA: 17.00 %

## S Sinalização e equipamento

### SN Bancadas

#### SNP De pedra natural

**SNP010** Un Bancada de pedra natural.
Bancada de granito de Portugal, Ariz polido, de 350 cm de comprimento, 60 cm de largura e 2 cm de espessura, borda simples reto, com as bordas levemente biseladas, formação de 1 abertura com os seus bordas polidas, e arremate superior perimetral de 5 cm de altura e 2 cm de espessura, com a borda reto. Inclusive material auxiliar para fixação de bancada e pasta para a vedação de juntas.
Inclui: Marcação e traçado da bancada. Colocação e fixação dos suportes e ancoragens. Colocação, ajuste e fixação das peças que compõem a bancada. Resolução de esquinas e encontros. Colocação de arremate superior perimetral. Vedação de juntas. Limpeza dos restos sobrantes.
Critério de medição de projeto: Número de unidades previstas, segundo documentação gráfica de Projeto. Não se duplicaram esquinas na medição do comprimento da bancada.
Critério de quantitativos de obra: Medir-se-á o número de unidades realmente executadas segundo especificações de Projeto.

| Código | Un | Descrição | Rendimento | Preço | Importância |
|---|---|---|---|---|---|
| mt19egi010y | m² | Bancada de granito de Portugal, Ariz polido, de 2 cm de espessura. (material) | 2.275 | 259.09 | 589.43 |
| mt19ewa030aaa | m | Formação de borda simples reto com as bordas levemente biseladas, em bancada de pedra natural. (material) | 4.700 | 15.02 | 70.59 |
| mt19ewa040a | m | Formação de borda reto em arremate superior de pedra natural, para o encontro entre a bancada e o paramento vertical. (material) | 3.500 | 15.02 | 52.57 |
| mt19ewa010d | Un | Formação de abertura com as bordas polidos, em bancada de granito. (material) | 1.000 | 117.35 | 117.35 |
| mt19ewa020 | Un | Material auxiliar para fixação de bancada. (material) | 3.500 | 31.85 | 111.48 |
| mt32war010 | kg | Vedante elástico de poliuretano monocomponente para juntas. (material) | 0.047 | 32.29 | 1.52 |
| op00ato010 |  | Parafusadeira. | 1.000 | 0.00 | 0.00 |
| op00amo010 |  | Esmerilhadeira. | 1.000 | 0.00 | 0.00 |
| op00sie030 |  | Serra de disco de diamante, para mesa de trabalho, de corte úmido. | 1.000 | 0.00 | 0.00 |
| op00tal010 |  | Furadeira. | 1.000 | 0.00 | 0.00 |
| mo011 | h | Montador. (mão de obra) | 4.453 | 42.82 | 190.68 |
| mo080 | h | Ajudante de montador. (mão de obra) | 4.678 | 31.49 | 147.31 |
| % | % | Custos diretos complementares | 2 % | 1280.93 | 25.62 |
|  |  | Custos diretos |  |  | 1306.55 |
