# Sistema de coleta e elevação de águas residuais

- Propriedade do ficheiro: CYPE INGENIEROS, S.A.
- Formato: FIEBDC-3/2002
- Âmbito geográfico: Brasil
- Moeda: BRL
- Custos indiretos: 3.00 %
- Despesas gerais: 13.00 %
- Lucro: 6.00 %
- IVA: 17.00 %

## U Urbanização interna do lote

### UA Rede de esgotos

#### UAB Bombas de extração

**UAB020** Un Sistema de coleta e elevação de águas residuais.
Sistema de elevação de águas limpas ou levemente carregadas, com reservatório de polietileno de 250 l, bomba submergível, potência nominal do motor de 0,38 kW, alimentação monofásica (230V/50Hz), altura de elevação entre 0 e 7 m, vazão máxima 10 m³/h, com uma entrada de 110 mm de diâmetro, uma saída de impulsão de 1 1/2", tampa removível e regulação automática por nível. Incluindo base de concreto simples.
Inclui: Marcação. Colocação e fixação do reservatório, bombas, tubulações e acessórios.
Critério de medição de projeto: Número de unidades previstas, segundo documentação gráfica de Projeto.
Critério de quantitativos de obra: Medir-se-á o número de unidades realmente executadas segundo especificações de Projeto.

| Código | Un | Descrição | Rendimento | Preço | Importância |
|---|---|---|---|---|---|
| mt10hmf060sza | m³ | Concreto simples C30 classe de agressividade ambiental III e tipo de ambiente industrial, brita 1, consistência S50, dosado em central, segundo ABNT NBR 8953. (material) | 0.100 | 371.35 | 37.14 |
| mt37bcj010aa | Un | Sistema de elevação de águas limpas ou levemente carregadas, com reservatório de polietileno de 250 l, bomba submergível, potência nominal do motor de 0,38 kW, alimentação monofásica (230V/50Hz), altura de elevação entre 0 e 7 m, vazão máxima 10 m³/h, com uma entrada de 110 mm de diâmetro, uma saída de impulsão de 1 1/2", tampa removível e regulação automática por nível. (material) | 1.000 | 3189.40 | 3189.40 |
| au00auh040 |  | Vibrador de concreto, elétrico. | 1.000 | 0.00 | 0.00 |
| mo008 | h | Encanador. (mão de obra) | 0.902 | 40.91 | 36.90 |
| mo107 | h | Ajudante de encanador. (mão de obra) | 0.902 | 30.78 | 27.76 |
| mo003 | h | Eletricista. (mão de obra) | 0.564 | 40.91 | 23.07 |
| % | % | Custos diretos complementares | 2 % | 3314.27 | 66.29 |
|  |  | Custos diretos |  |  | 3380.56 |
