# Ralo pré-fabricado de concreto, de 60x30x75 cm

- Propriedade do ficheiro: CYPE INGENIEROS, S.A.
- Formato: FIEBDC-3/2002
- Âmbito geográfico: Brasil
- Custos indiretos: 3.00 %
- Despesas gerais: 13.00 %
- Lucro: 6.00 %
- IVA: 16.00 %

## U Urbanização interna do lote

### UA Rede de esgotos

#### UAI Bueiros

**UAI020** Un Ralo pré-fabricado de concreto, de 60x30x75 cm.
Fornecimento e montagem de ralo pré-fabricado de concreto fck=25 MPa, de 60x30x75 cm de medidas interiores, para recolha de águas pluviais, colocado sobre base de concreto simples C20 classe de agressividade ambiental I e tipo de ambiente rural, tamanho máximo do agregado 19 mm, consistência S50 de 10 cm de espessura e grelha de ferro fundido dúctil normalizado, classe C-250, compatível com superfícies de paralelepípedo, concreto ou asfalto a quente, abatível e anti-roubo, com aro de ferro fundido do mesmo tipo, ao mesmo nível do pavimento. Totalmente instalado e ligado à rede geral de saneamento, incluindo o enchimento do tardoz com material granular e sem incluir a escavação.
Inclui: Marcação do ralo em planta e corte. Escavação. Eliminação das terras soltas do fundo da escavação. Concretagem e compactação do concreto na execução da base. Colocação do ralo pré-fabricado. União e ajuste das juntas do ralo ao coletor. Enchimento do tardoz. Colocação do aro e da grelha.
Critério de medição de projeto: Número de unidades previstas, segundo documentação gráfica de Projeto.
Critério de quantitativos de obra: Medir-se-á o número de unidades realmente executadas segundo especificações de Projeto.

| Código | Un | Descrição | Rendimento | Preço | Importância |
|---|---|---|---|---|---|
| mt11arh011b | Un | Ralo com fundo e saída frontal, visitável, pré-fabricado de concreto fck=25 MPa, de 60x30x75 cm de medidas interiores, para saneamento. (material) | 1.000 | 37.69 | 37.69 |
| mt11rej010b | Un | Aro e grelha de ferro fundido dúctil, classe C-250, abatível e provida de corrente anti-roubo, de 400x400 mm, para ralo, inclusive revestimento de tinta betuminosa e relevos anti-deslizantes na parte superior. (material) | 1.000 | 43.93 | 43.93 |
| mt10hmf060aha | m³ | Concreto simples C20 classe de agressividade ambiental I e tipo de ambiente rural, tamanho máximo do agregado 19 mm, consistência S50, dosado em central, segundo ABNT NBR 8953. (material) | 0.054 | 99.00 | 5.35 |
| mt01arr010a | t | Brita de pedreira, de 19 a 25 mm de diâmetro. (material) | 0.697 | 6.89 | 4.80 |
| au00auh020 |  | Cana para descarga do concreto. | 1.000 | 0.00 | 0.00 |
| au00auh040 |  | Vibrador de concreto, elétrico. | 1.000 | 0.00 | 0.00 |
| mo039 | h | Oficial de 1ª de construção civil. (mão de obra) | 0.675 | 5.94 | 4.01 |
| mo082 | h | Ajudante de pedreiro civil. (mão de obra) | 0.675 | 3.69 | 2.49 |
| % | % | Custos diretos complementares | 2 % | 98.27 | 1.97 |
|  |  | Custos diretos |  |  | 100.24 |
