# Ralo em faixa de rodagem com caixa de válvula de retenção, construído com concreto, de 30x70x90 cm

- Propriedade do ficheiro: CYPE INGENIEROS, S.A.
- Formato: FIEBDC-3/2002
- Âmbito geográfico: Brasil
- Custos indiretos: 3.00 %
- Despesas gerais: 13.00 %
- Lucro: 6.00 %
- IVA: 16.00 %

## U Urbanização interna do lote

### UA Rede de esgotos

#### UAI Bueiros

**UAI020** Un Ralo em faixa de rodagem com caixa de válvula de retenção, construído com concreto, de 30x70x90 cm.
Execução de ralo em faixa de rodagem construído com concreto simples C20 classe de agressividade ambiental I e tipo de ambiente rural, tamanho máximo do agregado 19 mm, consistência S50, de 30x70x90 cm, realizado sobre leito de assentamento de material granular de 20 cm de espessura, com caixa de válvula de retenção pré-fabricada de poliuretano de 45x23x40 cm incluída a válvula de retenção de alumínio anodizado de 13,5x13,5 cm e grelha de ferro fundido dúctil normalizada, classe C-250, compatível com superfícies de paralelepípedo, concreto ou asfalto a quente, abatível e anti-roubo, com aro de ferro fundido do mesmo tipo, ao mesmo nível do pavimento. Totalmente instalado e ligado à rede geral de saneamento, incluindo o enchimento do tardoz com material granular e sem incluir a escavação.
Inclui: Marcação do ralo em planta e corte. Escavação. Eliminação das terras soltas do fundo da escavação. Formação de leito com material granular. Cofragem. Concretagem e compactação do concreto na execução da caixa de válvula de retenção. Colocação da caixa de válvula de retenção pré-fabricada. União e ajuste das juntas do ralo ao coletor. Enchimento do tardoz. Colocação do aro e da grelha.
Critério de medição de projeto: Número de unidades previstas, segundo documentação gráfica de Projeto.
Critério de quantitativos de obra: Medir-se-á o número de unidades realmente executadas segundo especificações de Projeto.

| Código | Un | Descrição | Rendimento | Preço | Importância |
|---|---|---|---|---|---|
| mt01arr010c | t | Brita de pedreira, de 60 a 90 mm de diâmetro. (material) | 0.110 | 6.89 | 0.76 |
| mt10hmf060aha | m³ | Concreto simples C20 classe de agressividade ambiental I e tipo de ambiente rural, tamanho máximo do agregado 19 mm, consistência S50, dosado em central, segundo ABNT NBR 8953. (material) | 0.250 | 99.00 | 24.75 |
| mt04lpt010c | Un | Tijolo cerâmico furado duplo, para revestir, 30x20x9 cm. (material) | 13.000 | 0.11 | 1.43 |
| mt09mor010f | m³ | Argamassa de cimento CEM II/B-L 32,5 N tipo M-15, confeccionada em obra com 400 kg/m³ de cimento e uma proporção em volume 1/3. (material) | 0.025 | 125.32 | 3.13 |
| mt11poc010 | Un | Caixa pré-fabricada de poliuretano de 45x23x40 cm, inclusive válvula de retenção de alumínio anodizado de 13,5x13,5 cm. (material) | 1.000 | 110.86 | 110.86 |
| mt11rej010g | Un | Aro e grelha de ferro fundido dúctil, classe C-250, abatível e provida de corrente anti-roubo, de 700x300 mm, para ralo, inclusive revestimento de tinta betuminosa e relevos anti-deslizantes na parte superior. (material) | 1.000 | 54.14 | 54.14 |
| mt01arr010a | t | Brita de pedreira, de 19 a 25 mm de diâmetro. (material) | 0.726 | 6.89 | 5.00 |
| au00auh020 |  | Cana para descarga do concreto. | 1.000 | 0.00 | 0.00 |
| au00auh040 |  | Vibrador de concreto, elétrico. | 1.000 | 0.00 | 0.00 |
| mo039 | h | Oficial de 1ª de construção civil. (mão de obra) | 2.699 | 5.94 | 16.03 |
| mo082 | h | Ajudante de pedreiro civil. (mão de obra) | 2.699 | 3.69 | 9.96 |
| % | % | Custos diretos complementares | 2 % | 226.06 | 4.52 |
|  |  | Custos diretos |  |  | 230.58 |
