# Abrigo metálico para veículos, em parque de estacionamento exterior

- Propriedade do ficheiro: CYPE INGENIEROS, S.A.
- Formato: FIEBDC-3/2002
- Âmbito geográfico: Brasil
- Moeda: BRL
- Custos indiretos: 3.00 %
- Despesas gerais: 13.00 %
- Lucro: 6.00 %
- IVA: 17.00 %

## U Urbanização interna do lote

### UC Estacionamentos

#### UCM Coberturas metálicas

**UCM010** m² Abrigo metálico para veículos, em parque de estacionamento exterior.
Abrigo metálico para veículos, em parque de estacionamento exterior, composta de: FUNDAÇÃO: formada por sapatas e vigas de concreto armado sobre lastro de concreto não estrutural, realizadas com concreto C25 classe de agressividade ambiental II e tipo de ambiente urbano, brita 1, consistência S100 dosado em central, e concretagem com bomba, e aço CA-50; ESTRUTURA: formada por pilares, vigas e terças de aço A 36, em perfis laminados a quente, através de uniões soldadas, com aplicação de primer anticorrosivo realizada em oficina; fixada à fundação através de placas de ancoragem de aço A 36, em perfil plano, com furo central biselado e pernos soldados de aço nervurado CA-50; COBERTURA: de chapa perfilada de aço galvanizado pré-lacado, de 0,6 mm de espessura, com nervuras de entre 40 e 50 mm de altura de onda, separadas entre 250 e 270 mm, colocada com uma sobreposição da chapa superior de 200 mm e uma sobreposição lateral de um trapézio e fixada mecanicamente a terça estrutural e arremate lateral realizado com chapa dobrada de aço galvanizado, de 0,8 mm de espessura, 30 cm de desenvolvimento e 3 dobras. Inclusive acessórios de fixação das chapas e vedante de base neutra monocomponente, para vedação de juntas.
Inclui: Escavação de terras. Formação do lastro de concreto não estrutural. Colocação da armadura da fundação. Concretagem e compactação do concreto. Colocação e nivelamento das placas de ancoragem. Cura do concreto. Marcação da disposição de eixos de pilares. Execução da estrutura metálica. Aprumo. Marcação da disposição das chapas. Corte, preparação e colocação das chapas. Fixação mecânica das chapas. Marcação e colocação do arremate. Fixação mecânica.
Critério de medição de projeto: Superfície medida em verdadeira magnitude, segundo documentação gráfica de Projeto.
Critério de quantitativos de obra: Medir-se-á, em verdadeira magnitude, a superfície realmente executada segundo especificações de Projeto.

| Código | Un | Descrição | Rendimento | Preço | Importância |
|---|---|---|---|---|---|
| mt10hmf060aba | m³ | Concreto simples C10 classe de agressividade ambiental I e tipo de ambiente rural, brita 1, consistência S50, dosado em central, segundo ABNT NBR 8953. (material) | 0.010 | 282.52 | 2.83 |
| mt10haf080iec | m³ | Concreto C25 classe de agressividade ambiental II e tipo de ambiente urbano, brita 1, consistência S100, dosado em central, segundo ABNT NBR 8953. (material) | 0.100 | 347.46 | 34.75 |
| mt07aco070f | kg | Aço em barras nervuradas, CA-50, de vários diâmetros, segundo ABNT NBR 7480. (material) | 4.140 | 11.78 | 48.77 |
| mt07aco020a | Un | Separador certificado para fundações. (material) | 0.800 | 0.39 | 0.31 |
| mt07ala001e | kg | Placa de aço laminado A 36, segundo ASTM A 36, para aplicações estruturais. Trabalhada e montada em oficina, para colocar com ligações soldadas em obra. (material) | 0.470 | 6.85 | 3.22 |
| mt07ala410ab | kg | Aço laminado A36, em perfis laminados a quente, segundo ASTM A 36, peças simples, para aplicações estruturais, acabamento com primer antioxidante. Trabalhado e montado em oficina, para colocar com ligações soldadas em obra. (material) | 17.500 | 3.26 | 57.05 |
| mt27pfi010 | l | Primer de secagem rápida, formulado com resinas alquídicas modificadas e fosfato de zinco. (material) | 0.167 | 14.51 | 2.42 |
| mt13ccp010a | m² | Chapa perfilada de aço galvanizado pré-lacado, de 0,6 mm de espessura, com nervuras de entre 40 e 50 mm de altura de onda, separadas entre 250 e 270 mm e inércia entre 13 e 21 cm4. (material) | 1.050 | 18.47 | 19.39 |
| mt13ccg030g | Un | Parafuso autoatarraxante de 6,5x70 mm de aço inoxidável, com arruela. (material) | 3.000 | 1.33 | 3.99 |
| mt12www030mbj | m | Chapa dobrada de aço galvanizado, de 0,8 mm de espessura, 30 cm de desenvolvimento e 3 dobras, para arremate lateral. (material) | 0.214 | 13.20 | 2.82 |
| mt13ccg030d | Un | Parafuso autoatarraxante de 6,5x130 mm de aço galvanizado, com arruela. (material) | 1.200 | 1.05 | 1.26 |
| mt21vva011 | l | Vedante de base neutra monocomponente, para vedação de juntas; para aplicar com pistola. (material) | 0.005 | 42.45 | 0.21 |
| mt13ccg040 | m | Junta de estanqueidade para chapas perfiladas de aço. (material) | 0.200 | 7.99 | 1.60 |
| mq01ret020b | h | Retroescavadeira sobre pneus, de 70 kW. (equipamento) | 0.116 | 160.02 | 18.56 |
| mq06bhe010 | h | Caminhão bomba estacionado na obra, para bombeamento de concreto. (equipamento) | 0.005 | 744.87 | 3.72 |
| mq08sol010 | h | Equipamento de oxicorte, com acetileno como combustível e oxigênio como comburente. (equipamento) | 0.012 | 32.29 | 0.39 |
| mq08sol020 | h | Equipamentos e elementos auxiliares para soldagem elétrica. (equipamento) | 0.697 | 13.39 | 9.33 |
| op00ciz010 |  | Tesoura. | 1.000 | 0.00 | 0.00 |
| op00roe010 |  | Roedora. | 1.000 | 0.00 | 0.00 |
| op00cor020 |  | Cortadora manual de metal, de disco. | 1.000 | 0.00 | 0.00 |
| au00auh040 |  | Vibrador de concreto, elétrico. | 1.000 | 0.00 | 0.00 |
| mo045 | h | Oficial de trabalhos de concretagem. (mão de obra) | 0.006 | 33.07 | 0.20 |
| mo092 | h | Ajudante de trabalhos concretagem. (mão de obra) | 0.034 | 31.41 | 1.07 |
| mo043 | h | Armador. (mão de obra) | 0.072 | 33.07 | 2.38 |
| mo090 | h | Ajudante de armador. (mão de obra) | 0.108 | 31.41 | 3.39 |
| mo047 | h | Montador de estruturas metálicas. (mão de obra) | 0.317 | 33.07 | 10.48 |
| mo094 | h | Ajudante de montador de estruturas metálicas. (mão de obra) | 0.317 | 31.41 | 9.96 |
| mo051 | h | Montador de painéis metálicos. (mão de obra) | 0.347 | 34.52 | 11.98 |
| mo098 | h | Ajudante de montador de painéis metálicos. (mão de obra) | 0.174 | 29.06 | 5.06 |
| % | % | Custos diretos complementares | 4 % | 255.14 | 10.21 |
|  |  | Custos diretos |  |  | 265.35 |
