# Fonte

- Propriedade do ficheiro: CYPE INGENIEROS, S.A.
- Formato: FIEBDC-3/2002
- Âmbito geográfico: Brasil
- Moeda: BRL
- Custos indiretos: 3.00 %
- Despesas gerais: 13.00 %
- Lucro: 6.00 %
- IVA: 17.00 %

## U Urbanização interna do lote

### UM Mobiliário urbano

#### UMF Bebedouros

**UMF010** Un Fonte.
Fonte de ferro fundido de 1,25 m de altura, seção circular de 20 cm de diâmetro, com uma torneira de latão e escoamento em recipiente, fixada com buchas e parafusos de aço a uma superfície suporte (não incluída neste preço). Totalmente montada.
Inclui: Marcação de alinhamentos e níveis. Colocação e fixação das peças.
Critério de medição de projeto: Número de unidades previstas, segundo documentação gráfica de Projeto.
Critério de quantitativos de obra: Medir-se-á o número de unidades realmente executadas segundo especificações de Projeto.

| Código | Un | Descrição | Rendimento | Preço | Importância |
|---|---|---|---|---|---|
| mt52mug090a | Un | Fonte de ferro fundido de 1,25 m de altura, seção circular de 20 cm de diâmetro, com uma torneira de latão e escoamento em recipiente. (material) | 1.000 | 1612.37 | 1612.37 |
| mt52mug200k | Un | Repercussão, na colocação de fonte, de elementos de fixação sobre superfície suporte: cunhas e parafusos de aço. (material) | 1.000 | 11.90 | 11.90 |
| mq04cag010a | h | Caminhão com grua de carga máxima 6 t. (equipamento) | 0.580 | 216.67 | 125.67 |
| op00tal010 |  | Furadeira. | 1.000 | 0.00 | 0.00 |
| op00ato010 |  | Parafusadeira. | 1.000 | 0.00 | 0.00 |
| mo041 | h | Oficial de obras de construção civil. (mão de obra) | 0.301 | 33.34 | 10.04 |
| mo087 | h | Ajudante de obras de construção civil. (mão de obra) | 0.301 | 31.49 | 9.48 |
| % | % | Custos diretos complementares | 2 % | 1769.46 | 35.39 |
|  |  | Custos diretos |  |  | 1804.85 |
