# Quadro de distribuição para iluminação de piscina

- Propriedade do ficheiro: CYPE INGENIEROS, S.A.
- Formato: FIEBDC-3/2002
- Âmbito geográfico: Brasil
- Moeda: BRL
- Custos indiretos: 3.00 %
- Despesas gerais: 13.00 %
- Lucro: 6.00 %
- IVA: 17.00 %

## U Urbanização interna do lote

### UP Piscinas

#### UPI Equipamentos de iluminação

**UPI010** Un Quadro de distribuição para iluminação de piscina.
Quadro de distribuição para iluminação de piscina, com transformador elétrico de 300 W e 230/12 V, para a alimentação de 1 foco, com as proteções necessárias e ligação à terra.
Inclui: Colocação da caixa para o quadro. Montagem dos componentes. Verificação do seu correto funcionamento.
Critério de medição de projeto: Número de unidades previstas, segundo documentação gráfica de Projeto.
Critério de quantitativos de obra: Medir-se-á o número de unidades realmente executadas segundo especificações de Projeto.

| Código | Un | Descrição | Rendimento | Preço | Importância |
|---|---|---|---|---|---|
| mt47pil010a | Un | Quadro de distribuição para iluminação de piscina, com transformador elétrico de 300 W e 230/12 V, para a alimentação de 1 foco, com as proteções necessárias e ligação à terra. (material) | 1.000 | 1861.69 | 1861.69 |
| mt34www011 | Un | Material auxiliar para instalação de dispositivo de iluminação. (material) | 1.000 | 6.71 | 6.71 |
| mo003 | h | Eletricista. (mão de obra) | 1.174 | 42.82 | 50.27 |
| mo102 | h | Ajudante de eletricista. (mão de obra) | 1.174 | 32.08 | 37.66 |
| % | % | Custos diretos complementares | 2 % | 1956.33 | 39.13 |
|  |  | Custos diretos |  |  | 1995.46 |
