# Painel de controle para iluminação de piscina

- Propriedade do ficheiro: CYPE INGENIEROS, S.A.
- Formato: FIEBDC-3/2002
- Âmbito geográfico: Brasil
- Moeda: BRL
- Custos indiretos: 3.00 %
- Despesas gerais: 13.00 %
- Lucro: 6.00 %
- IVA: 17.00 %

## U Urbanização interna do lote

### UP Piscinas

#### UPI Equipamentos de iluminação

**UPI011** Un Painel de controle para iluminação de piscina.
Painel de controle para projetores de iluminação led de piscina, com função para acender e apagar, alteração de colores, sequências, velocidade das sequências e temporização dos projetores.
Inclui: Colocação da caixa para o quadro. Montagem dos componentes. Verificação do seu correto funcionamento.
Critério de medição de projeto: Número de unidades previstas, segundo documentação gráfica de Projeto.
Critério de quantitativos de obra: Medir-se-á o número de unidades realmente executadas segundo especificações de Projeto.

| Código | Un | Descrição | Rendimento | Preço | Importância |
|---|---|---|---|---|---|
| mt47pil005a | Un | Painel de controle para projetores de iluminação led de piscina, com função para acender e apagar, alteração de colores, sequências, velocidade das sequências e temporização dos projetores. (material) | 1.000 | 396.58 | 396.58 |
| mt34www011 | Un | Material auxiliar para instalação de dispositivo de iluminação. (material) | 1.000 | 6.71 | 6.71 |
| mo003 | h | Eletricista. (mão de obra) | 0.469 | 42.82 | 20.08 |
| mo102 | h | Ajudante de eletricista. (mão de obra) | 0.469 | 32.08 | 15.05 |
| % | % | Custos diretos complementares | 2 % | 438.42 | 8.77 |
|  |  | Custos diretos |  |  | 447.19 |
