# Conexão passa-muros

- Propriedade do ficheiro: CYPE INGENIEROS, S.A.
- Formato: FIEBDC-3/2002
- Âmbito geográfico: Brasil
- Moeda: BRL
- Custos indiretos: 3.00 %
- Despesas gerais: 13.00 %
- Lucro: 6.00 %
- IVA: 17.00 %

## U Urbanização interna do lote

### UP Piscinas

#### UPM Complementos para tanque de piscina

**UPM050** Un Conexão passa-muros.
Conexão passa-muros de resinas termoplásticas de ABS, de 40 mm de diâmetro e 300 mm de comprimento, cor branca.
Inclui: Colocação.
Critério de medição de projeto: Número de unidades previstas, segundo documentação gráfica de Projeto.
Critério de quantitativos de obra: Medir-se-á o número de unidades realmente executadas segundo especificações de Projeto.

| Código | Un | Descrição | Rendimento | Preço | Importância |
|---|---|---|---|---|---|
| mt47ped090a | Un | Conexão passa-muros de resinas termoplásticas de ABS, de 40 mm de diâmetro e 300 mm de comprimento, cor branca. (material) | 1.000 | 46.61 | 46.61 |
| mo008 | h | Encanador. (mão de obra) | 0.117 | 42.82 | 5.01 |
| mo107 | h | Ajudante de encanador. (mão de obra) | 0.117 | 32.08 | 3.75 |
| % | % | Custos diretos complementares | 2 % | 55.37 | 1.11 |
|  |  | Custos diretos |  |  | 56.48 |
