# Peças especiais cerâmicas para arremates de piscina

- Propriedade do ficheiro: CYPE INGENIEROS, S.A.
- Formato: FIEBDC-3/2002
- Âmbito geográfico: Brasil
- Moeda: BRL
- Custos indiretos: 3.00 %
- Despesas gerais: 13.00 %
- Lucro: 6.00 %
- IVA: 17.00 %

## U Urbanização interna do lote

### UP Piscinas

#### UPT Revestimentos cerâmicos

**UPT021** Un Peças especiais cerâmicas para arremates de piscina.
Peça de arremate de canto arredondado, de grés esmaltado, cor azul, de 245x120x9 mm, assente com cimento cola de pega normal, C1 TE, com deslizamento reduzido e tempo de colocação ampliado e argamassa de rejuntamento de resinas reativas, tipo RG, cor branca, para juntas de 1 a 15 mm, à base de de dois componentes à base de resina epóxi, cargas inertes, aditivos e catalizadores orgânicos.
Critérios considerados na determinação do preço da unidade de obra: O preço não inclui a impermeabilização da piscina.
Inclui: Limpeza e humidificação do paramento a revestir. Emboço previamente executado do paramento. Colocação de um régua horizontal no início da colocação dos azulejos. Marcação da disposição das peças no paramento para posterior colocação. Colocação das peças utilizando desempenadeira de borracha. Rejuntamento. Limpeza do paramento.
Critério de medição de projeto: Número de unidades previstas, segundo documentação gráfica de Projeto.
Critério de quantitativos de obra: Medir-se-á o número de unidades realmente executadas segundo especificações de Projeto.

| Código | Un | Descrição | Rendimento | Preço | Importância |
|---|---|---|---|---|---|
| mt18ktc010a | Un | Peça de arremate de canto arredondado, de grés esmaltado, cor azul, de 245x120x9 mm, para revestimento de tanque de piscina. (material) | 1.000 | 12.50 | 12.50 |
| mt09mcp010ja | kg | Cimento cola de pega normal, C1 TE, com deslizamento reduzido e tempo de colocação ampliado, cor cinza, para a colocação em camada fina do peças cerâmicas com um grau de absorção médio-alto em revestimentos interiores, pisos interiores e exteriores, socos e especialmente sobre placas de gesso acartonado e revestimentos de piscinas com mosaico de vidro, à base de cimento de alta resistência, inertes selecionados, aditivos e resinas sintéticas. (material) | 0.120 | 0.77 | 0.09 |
| mt09mcp020fB | kg | Argamassa de rejuntamento de resinas reativas, tipo RG, cor branca, para juntas de 1 a 15 mm, de dois componentes à base de resina epóxi, cargas inertes, aditivos e catalizadores orgânicos, com resistência aos ácidos, com efeito bacteriostático, anti-caruncho e anti-verdete, especial para rejuntamento de todo tipo de peças cerâmicas e pedras naturais em zonas com agressividade química ou em contato com alimentos. (material) | 0.010 | 39.33 | 0.39 |
| mo024 | h | Ladrilhista (azulejista). (mão de obra) | 0.076 | 33.34 | 2.53 |
| % | % | Custos diretos complementares | 3 % | 15.51 | 0.47 |
|  |  | Custos diretos |  |  | 15.98 |
