# Pulverizador

- Propriedade do ficheiro: CYPE INGENIEROS, S.A.
- Formato: FIEBDC-3/2002
- Âmbito geográfico: Brasil
- Moeda: BRL
- Custos indiretos: 3.00 %
- Despesas gerais: 13.00 %
- Lucro: 6.00 %
- IVA: 17.00 %

## U Urbanização interna do lote

### UR Irrigação

#### URE Equipamentos

**URE025** Un Pulverizador.
Pulverizador aéreo, de 1/2" de diâmetro, formado por bico difusor com arco ajustável, com vazão proporcional ao setor regado e alcance regulável, adaptador de bico e tubo de aço galvanizado. Inclusive acessórios de ligação à tubulação de abastecimento e distribuição.
Inclui: Instalação no terreno e ligação hidráulica à tubulação de abastecimento e distribuição. Limpeza hidráulica da unidade. Ajuste da vazão de água.
Critério de medição de projeto: Número de unidades previstas, segundo documentação gráfica de Projeto.
Critério de quantitativos de obra: Medir-se-á o número de unidades realmente executadas segundo especificações de Projeto.

| Código | Un | Descrição | Rendimento | Preço | Importância |
|---|---|---|---|---|---|
| mt48wwg210a | Un | Tubo de aço galvanizado, de 1 m de comprimento, ligação de 1/2" de diâmetro. (material) | 1.000 | 17.03 | 17.03 |
| mt48wwg220a | Un | Adaptador para bico, de ABS, ligação de 1/2" de diâmetro. (material) | 1.000 | 4.88 | 4.88 |
| mt48dif010a | Un | Bico difusor com arco ajustável, com vazão proporcional ao setor regado e alcance regulável, ligação de 1/2" de diâmetro. (material) | 1.000 | 6.76 | 6.76 |
| mt37tpj023ca | Un | Abraçadeira de tomada de PP com dois parafusos, para tubo de 32 mm de diâmetro exterior, com tomada para ligação roscada de 1/2" de diâmetro, PN=16 atm, com juntas elásticas de EPDM, segundo ISO 15874-3. (material) | 1.000 | 7.83 | 7.83 |
| mo008 | h | Encanador. (mão de obra) | 0.114 | 42.82 | 4.88 |
| mo107 | h | Ajudante de encanador. (mão de obra) | 0.114 | 32.08 | 3.66 |
| % | % | Custos diretos complementares | 2 % | 45.04 | 0.90 |
|  |  | Custos diretos |  |  | 45.94 |
