# Sensores e estações meteorológicas

- Propriedade do ficheiro: CYPE INGENIEROS, S.A.
- Formato: FIEBDC-3/2002
- Âmbito geográfico: Brasil
- Moeda: BRL
- Custos indiretos: 3.00 %
- Despesas gerais: 13.00 %
- Lucro: 6.00 %
- IVA: 17.00 %

## U Urbanização interna do lote

### UR Irrigação

#### URM Automatização

**URM020** Un Sensores e estações meteorológicas.
Sensor de chuva ajustável entre 3 e 25 mm, suporte de montagem de alumínio, com corpo de plástico, estrutura suporte de alumínio, interruptor de intensidade nominal 10,1 A e 8 m de cabo, só apto para programadores de 125/230 V de corrente alternada. Inclusive acessórios de montagem e ligação com o programador. Totalmente montado e ligado.
Inclui: Montagem sobre uma superfície exterior. Ligação elétrica com o programador. Ajuste de funcionamento.
Critério de medição de projeto: Número de unidades previstas, segundo documentação gráfica de Projeto.
Critério de quantitativos de obra: Medir-se-á o número de unidades realmente executadas segundo especificações de Projeto.

| Código | Un | Descrição | Rendimento | Preço | Importância |
|---|---|---|---|---|---|
| mt48hun400a | Un | Sensor de chuva ajustável entre 3 e 25 mm, suporte de montagem de alumínio, com corpo de plástico, estrutura suporte de alumínio, interruptor de intensidade nominal 10,1 A e 8 m de cabo, só apto para programadores de 125/230 V de corrente alternada. (material) | 1.000 | 74.51 | 74.51 |
| mo003 | h | Eletricista. (mão de obra) | 0.170 | 42.82 | 7.28 |
| mo102 | h | Ajudante de eletricista. (mão de obra) | 0.170 | 32.08 | 5.45 |
| % | % | Custos diretos complementares | 2 % | 87.24 | 1.74 |
|  |  | Custos diretos |  |  | 88.98 |
