# Controlador

- Propriedade do ficheiro: CYPE INGENIEROS, S.A.
- Formato: FIEBDC-3/2002
- Âmbito geográfico: Brasil
- Moeda: BRL
- Custos indiretos: 3.00 %
- Despesas gerais: 13.00 %
- Lucro: 6.00 %
- IVA: 17.00 %

## U Urbanização interna do lote

### UR Irrigação

#### URM Automatização

**URM030** Un Controlador.
Programador eletrônico para irrigação automática, para 4 estações, com 1 programa e 3 arranques diários do programa, alimentação por bateria de 9 V, com capacidade para colocar em funcionamento várias electroválvulas simultaneamente e colocação mural no interior. Inclusive programação. Totalmente montado e ligado.
Inclui: Instalação na superfície da parede. Ligação elétrica das electroválvulas. Ligação elétrica com o transformador. Programação.
Critério de medição de projeto: Número de unidades previstas, segundo documentação gráfica de Projeto.
Critério de quantitativos de obra: Medir-se-á o número de unidades realmente executadas segundo especificações de Projeto.

| Código | Un | Descrição | Rendimento | Preço | Importância |
|---|---|---|---|---|---|
| mt48pro010a | Un | Programador eletrônico para irrigação automática, para 4 estações, com 1 programa e 3 arranques diários do programa, alimentação por bateria de 9 V, com capacidade para colocar em funcionamento várias electroválvulas simultaneamente e colocação mural no interior. (material) | 1.000 | 336.79 | 336.79 |
| mo003 | h | Eletricista. (mão de obra) | 0.973 | 42.82 | 41.66 |
| mo102 | h | Ajudante de eletricista. (mão de obra) | 0.973 | 32.08 | 31.21 |
| % | % | Custos diretos complementares | 2 % | 409.66 | 8.19 |
|  |  | Custos diretos |  |  | 417.85 |
