# Separador de gorduras de polietileno de alta densidade (PEAD/HDPE)

- Propriedade do ficheiro: CYPE INGENIEROS, S.A.
- Formato: FIEBDC-3/2002
- Âmbito geográfico: Brasil
- Moeda: BRL
- Custos indiretos: 3.00 %
- Despesas gerais: 13.00 %
- Lucro: 6.00 %
- IVA: 17.00 %

## U Urbanização interna do lote

### US Tratamento de esgoto sanitário doméstico

#### USA Acessórios

**USA010** Un Separador de gorduras de polietileno de alta densidade (PEAD/HDPE).
Separador de gorduras de polietileno de alta densidade (PEAD/HDPE), retangular, de 250 litros, de 0,75 litros/s de vazão máxima de águas cinzentas e de 1060x660x510 mm, com boca de acesso, boca de entrada e boca de saída de 50 mm de diâmetro.
Inclui: Marcação. Colocação. Ligação e verificação do seu correto funcionamento.
Critério de medição de projeto: Número de unidades previstas, segundo documentação gráfica de Projeto.
Critério de quantitativos de obra: Medir-se-á o número de unidades realmente executadas segundo especificações de Projeto.

| Código | Un | Descrição | Rendimento | Preço | Importância |
|---|---|---|---|---|---|
| mt46fgp110a | Un | Separador de gorduras de polietileno de alta densidade (PEAD/HDPE), retangular, de 250 litros, de 0,75 litros/s de vazão máxima de águas cinzentas e de 1060x660x510 mm, com boca de acesso, boca de entrada e boca de saída de 50 mm de diâmetro, para pré-tratamento de águas residuais. (material) | 1.000 | 981.20 | 981.20 |
| mo008 | h | Encanador. (mão de obra) | 0.866 | 40.91 | 35.43 |
| mo107 | h | Ajudante de encanador. (mão de obra) | 0.866 | 30.78 | 26.66 |
| % | % | Custos diretos complementares | 2 % | 1043.29 | 20.87 |
|  |  | Custos diretos |  |  | 1064.16 |
